# MS FH VR~FHCSt ENB C
Angebotsaufforderung (GAEB DA XML 3.3, DA83)
Projekt: MS FH VR
Währung: EUR
Auftraggeber: Bau- und Liegenschaftsbetrieb NRW, NL Münster, Hohenzollernring 80, 48145 Münster, Telefon 0251-9370-0, Fax 0251-9370-880, E-Mail 0251-ms.poststelle@blb.nrw.de
Erstellt mit: FUTURA, FUTURA Version 9.1.03.77, 27.11.2025

## Zusätzlicher Text
CAMPUS STEINFURT

LEISTUNGSVERZEICHNIS ZUM GEWERK

BAULOGISTIK GEBÄUDE Q + C

VE 391

LV-VORBEMERKUNGEN

KURZBESCHREIBUNG BAUVORHABEN

Städtebauliche Einbindung
Die Fachhochschule Münster (FH Münster) beabsichtigt die Umstrukturierung ihres Campus in Steinfurt. Für ein zukunftsweisendes Gesamtkonzept bildet ein Masterplan mit einer abschnittsweisen Realisierung die Grundlage für die weiteren Planungen. Im Zuge des 1.Bauabschnittes werden "für die Gebäude C und Q" Ersatzneubauten und der Neubau vom Parkhaus realisiert.
In Gebäude C werden die Fachbereiche Chemieingenieurwesen (CIW), Physikingenieurwesen (PHY), Energie – Gebäude – Umwelt (EGU), Elektrotechnik (ETI) sowie die Chemikalienausgabe integriert. Im Gebäude Q wird der Fachbereich Maschinenbau (MB) verortet.
Die Bauvorhaben "Ersatzneubauten Gebäude Q und Gebäude C" sind Teil der umfassenden Neuordnung auf dem Campus Steinfurt. Der Baubeginn Gebäude Q startet vor dem Gebäude C. Die Bauzeit beider Gebäude erfolgt zeitlich größtenteils parallel.
Der Masterplan sieht vor als übergeordnetes und zentrales Element, einen Kommunikations- und Erlebnisweg einzuführen, der die einzelnen Cluster des Campus miteinander verbindet. Eine Verwebung von Einzelorten auf dem Campus lässt eine lebendige Struktur zwischen Bestand und Neubauten entstehen. Die bauliche Struktur der Cluster greift die orthogonale, in den Bestandsgebäuden bereits angelegte Grundordnung auf.

Organisation und Erschließung

Gebäude Q
Das als kompakter, dreigeschossiger Körper geplante Gebäude Q bildet gemäß des Gesamtmasterplans eine Raumkante zum „Koppelplatz“. Angelehnt an das Muldenkonzept im Außenbereich, finden sich im Eingangsbereich Pflanztröge mit Sitzbänken, die zum Austausch und Pausieren einladen. Das Gebäude bildet eine funktionale Einheit für den Fachbereich Maschinenbau, in der Werkstätten, Büros, Labore und flexible Aufenthaltsbereiche angeboten werden.
Die Anbindung an das Bestandsgebäude N erfolgt auf gleicher Geschosshöhe im ersten Obergeschoss von Q über eine Brücke. Das Bestandsgebäude N bleibt während der Brückenanschlussarbeiten in Betrieb.
Der dort angesiedelte Flexspace bietet den Studierenden Lernplätze mit Blick über den Campus, eine Medienwand, Spinde und eine Teeküche. Dieser Bereich kann als Aufenthaltsbereich, Pausenfläche und Lernraum genutzt werden und ist je nach Erfordernis flexibel zu möblieren.
Im zweiten Obergeschoss bietet eine Dachterrasse, umgeben von extensiver Begrünung, einen qualitätsvollen Außenbereich. Sitzgruppen laden zum Verweilen und Erholen ein.
Die Technikflächen, Putzmittelräume und Fahrradabstellplätze sind im Untergeschoss verortet.
Von jeder Stelle eines Aufenthaltsraumes sowie des Kellergeschosses ist mindestens ein Ausgang in einen notwendigen Treppenraum oder ins Freie in höchstens 35 m Entfernung geplant. Der zweite Rettungsweg erfolgt im Erdgeschoss direkt ins Freie, im ersten Obergeschoss über die Brücke in Gebäude N und im zweiten Obergeschoss über einen Fluchtsteg über das Dach der Brücke zum Fluchttreppenhaus von Gebäude N.
An der südlichen Fassade von Gebäude Q ist später - nach Abschluss der Baumaßnahme - zwischen dem Parkhaus und Gebäude N die Anlieferzone untergebracht. Ein separater Zugang für die zukünftige Anlieferung befindet sich überdacht unterhalb der Brücke zu N. Für den Hochschulbetrieb ist später ebenfalls eine Rangierfläche mit Ladehof westlich der Versuchshalle angeordnet und räumlich an die Anlieferungs- und Feuerwehrzufahrt angebunden. Die Feuerwehrbewegungsfläche wird dort ebenfalls ausgewiesen.

Gebäude C
Abgeleitet aus der Idee des Masterplans, nämlich der Bildung von „Cluster-Bauten“, organisieren sich der Neubau C mit dem Bestandsgebäude E um einen „Institutshof“. Der drei-, teilweise viergeschossige Neubau bildet den nördlichen Abschluss des Campus. Vor- und Rücksprünge innerhalb der Gebäudekubatur sowie vorgelagerte Balkone unterstützen die Idee eines leichten, transparent wirkenden, offenen und kommunikativen Instituts.
Die Hauptzugänge zum Neubau C orientieren sich zum Campusinneren und befinden sich an der Schnittstelle der landschaftlichen Elemente eines zukünftigen Erlebniswegs und der orthogonal angelegten baulichen Struktur des Clusters. Die Wege im Institutsgebäude verzweigen sich von hier aus in die oberen Geschosse. Über offen gestalteten Lufträume erhält man aus dem Eingangsgeschoss heraus Einblicke in die oberen Etagen. Die beiden Foyers erweitern sich bis zur Straße Flögemannsesch im Norden.
Das Gebäude teilt sich in einen westlichen Teil mit den Seminarbereichen und einen östlichen Teil mit den Laborbereich. Die Fachbereiche der Chemieingenieurwesen erstrecken sich über alle Geschosse Die großen Praktikumsräume der organischen und anorganischen Chemie sind auf einer Ebene im 3.OG verortet. Die Chemikalienausgabe im Erdgeschoss mit angeschlossenem Chemikalienlager bedient den gesamten Campus.
Der Fachbereich Energie-Gebäude-Umwelt ist im 1. Obergeschoss angeordnet und der Fachbereich Physikingenieurwesen (PHY) ist im 2. Obergeschoss untergebracht. Seminarräume und Büros der Elektrotechnik (ETI) sind 2.Obergeschoss verortet. Lagerflächen für das Gebäudemanagement und die notwendigen Technikflächen sind ebenfalls im Untergeschoss untergebracht.
Das Gebäude wird grundsätzlich in Stahlbeton nach der Skelettbauweise errichtet. Zur Aussteifung des Bauwerks werden diese Bauteile gemeinsam mit den Erschließungskernen über alle Geschosse hinweg herangezogen. Außenseitige Deckenauskragungen dienen als umlaufende Balkone sowie als Flucht- und Wartungswege.
Die Dachflächen werden als Retentionsdächer mit extensiver Begrünung ausgebildet. Die oberste Dachebenen erhalten ein Solar- Gründach.

ANGABEN ZU DEN BAUSTELLEN

Die zwei Baumaßnahmen befinden sich nebeneinander versetzt auf dem Grundstück des Campus Steinfurt der Fachhochschule Münster, Stegerwaldstraße, 48565 Steinfurt, in direkter Nachbarschaft zum öffentlichen Verkehrsraum sowie auf dem Campusgelände liegenden Institutsgebäuden / Bildungsstätten und einem benachbarten neuen Parkhaus aus. Die umliegenden Gebäude fassen die Baufelder der Gebäude Q und C ein und haben einen reduzierenden Einfluss auf die Zufahrten und die Lagermöglichkeiten in den beiden Baufeldern.

Aufgrund der beengten Platzverhältnisse und der wenig vorhandenen Lagerflächen dürfen die Baustellenbereiche ausschließlich zum Ent- und Beladen befahren werden und sind dann unverzüglich zu verlassen. Einzelne, temporäre Ausnahmegenehmigungen können bedarfsabhängig durch die AG-Objektüberwachung (AG-OÜ) erteilt werden. Privat- und Firmenfahrzeuge des AN sind daher außerhalb des Baustellengeländes an geeigneter Stelle abzustellen.

Der Baustellenverkehr darf nur gemäß der geplanten Verkehrsführung - wie im Baulogistikkonzept dargestellt - erfolgen und ist von allen AN zwingend einzuhalten, siehe Zeichnung:
2005_20250711_FOH_AK_001_BPS__20250423_Anfahrtskizze_Baustelle

Alle Zu- und Ausgänge sowie Ein- und Ausfahrten der bestehenden Gebäude der Hochschule dürfen nicht behindert werden, sowohl für den Hochschulbetrieb als auch für Rettungsdienste und die Feuerwehr.

Nebst der beengten Platzverhältnisse auf den Baufeldern ist der Betrieb der Hochschule zu beachten, insbesondere der zu den bestimmten Tageszeiten zu erwartende Schulverkehr. Während der gesamten Bauzeit sind die angrenzenden Gebäude und Nutzflächen der Hochschule im Betrieb. Durch die Arbeiten soll der Betrieb in den benachbarten Gebäuden und Nutzflächen nicht mehr als unbedingt notwendig gestört werden. Die Ruhezeiten sind einzuhalten. Dies gilt ebenso für die Allgemeine Verwaltungsvorschrift zum Schutz gegen Baulärm Geräuschimmissionen vom 19. August 1970 bzw. fortlaufend in der jeweils gültigen Fassung. Lärm- und erschütterungsintensive Arbeiten sind mit der Objektüberwachung des AG im Vorfeld abzustimmen.

Arbeiten außerhalb der Regelbetriebszeit, insbesondere Arbeiten an Wochenenden oder Feiertagen sind zusätzlich zu den ggfs. gesetzlichen Genehmigungen beim AG mindestens 10 Kalendertage vorher schriftlich, unter konkreter Angabe der geplanten Tätigkeiten, zu beantragen. Behördliche Genehmigungen, z.B. für Haltezonen oder Lagerflächen im öffentlichen Raum oder den Einsatz von Baumaschinen in den Nachtstunden sowie an Sonn- und Feiertagen, etc., sind vom AN rechtzeitig bei der AG-Objektüberwachung anzuzeigen. Das Einholen aller behördlichen Genehmigungen ist Sache des AN: alle Genehmigungsgebühren trägt der AN.

Aus sicherheitstechnischen Gründen sind auf den Baustellen Rauchen und Feuer/ -funken verboten sowie das hörbare Abspielen jeglicher Mediengeräte (z.B. Musik/Radio).

Eine wasserrechtliche Genehmigung liegt vor. Für die Einleitung von Schmutz-, Oberflächen-, Sicker- und Schichtenwasser aus der Baustelle gelten jedoch die gesetzlichen Bedingungen und die wasserwirtschaftlichen Auflagen.

BAUSTELLENSICHERUNG

Eine Baustellensicherungspflicht durch den Auftraggeber besteht nicht.
Vom AG wird keine Baustellenbewachung gestellt, jedoch eine Videoüberwachung.
Diebstahlsicherungen sind vom AN vorzunehmen.

LAGE VON LEITUNGEN, KABELN UND DGL.

Der Auftragnehmer hat sich vor Ausführung der Arbeiten über die Lage von Leitungen, Kabeln, Dränen, Kanälen u. dgl. beim Auftraggeber und bei den für die Ver- und Entsorgungsanlagen zuständigen Trägern zu unterrichten.

VERMESSUNGSLEISTUNGEN
 Alle Vermessungsleistungen, die zur Durchführung der eigenen Leistungen notwendig werden, sind vom AN eigenverantwortlich und auf seine Kosten zu erbringen. Der Auftragnehmer führt die für die Erstellung der eigenen Leistungen erforderlichen Messungen inkl. der erforderlichen Bauabschnürungen, Markierungen, usw. selbständig durch.

UNTERLAGEN DES AG

Anlagen dieser Ausschreibung:

2005_20250228_FOH_AK_001_BPS__20250724_Baustelleneinrichtungsplan Vorabzug

2005_20250711_FOH_AK_001_BPS__20250423_Anfahrtskizze_Baustelle

2005_20250711_FOH_AK_001_BPS__20250423_Baustellenlogistikkonzept_Gebäude Q und C_VORABZUG

2005_20250228_FOH_AK_001_BPS__20250724_Bauphase_1_anonym

2005_20250228_FOH_AK_001_BPS__20250724_Bauphase_2_anonym

2005_20250228_FOH_AK_001_BPS__20250724_Bauphase_3_anonym

2005_20250228_FOH_AK_001_BPS__20250724_Bauphase_4_anonym

2005_20250228_FOH_AK_001_BPS__20250724_Bauphase_5_anonym

2201043-250117_Campus Steinfurt_BT Q_Ausführungsterminplan_Vorabzug - Januar 2025_Index C Stand 29.10.25

2201043-250625_Campus Steinfurt_BT C_Ausführungsterminplan_Vorabzug - April 2025_Index C Stand 29.10.2025

Ggf. weitere Unterlagen des AG werden nach Beauftragung dem Auftragnehmer (AN) ausschließlich digital über den virtuellen Projektraum übergeben.

PLAN- UND DOKUMENTSCHLÜSSEL

Alle Dokumente, Daten und Plan-/ Unterlagen des AN sind nach den Vorgaben des AG zu benennen gemäß der Ausschreibung beigefügten Plan- und Dokumentschlüssel:

2005_20250201_BPL_PO_011_ZFG_Planschluessel.pdf
2005_20250131_BEA_PO_CQP_ZFG_Dokumentenschluessel.pdf

Dies betrifft sowohl Papierunterlagen als auch alle digitalen Unterlagen, insbesondere die Planunterlagen sowie alle Daten der kompletten Dokumentation. Während der Projektkommunikation sind ausschließlich die Kürzel gemäß der oben genannten Nomenklaturen des AG vom AN und seinen Nachunternehmern zu verwenden.

VIRTUELLER PROJEKTRAUM
 Internetgestütztes Kommunikations-/ Dokumenten-Management-System,
Vom Auftraggeber wurde für das Projekt ein virtueller Projektraum vom vorstehenden Anbieter eingerichtet.

Zur Sicherung von Teilzielen der Projektdokumentation (CAD, BIM, Facility Management, Ausführungsleistungen) nach Vorgaben des Auftraggebers, zur Einhaltung von Gliederungsstrukturen der Dokumentenablagen und der dokumententechnischen Archivierung sowie generell zur Kommunikation zwischen den Projektbeteiligten während der gesamten Projektdauer, verwendet der Auftraggeber ausschließlich einen virtuellen Projektraum als internetgestütztes Kommunikations-/ Dokumenten-Management-System projektbezogen ein.

Ziel ist, alle für die Vertragsleistung erforderlichen Dokumente (Schriftstücke wie z.B. Gutachten, Berechnungen, etc. sowie alle Pläne / Planunterlagen und Formate, etc.) über das System durch den jeweiligen Ersteller allen zugriffsberechtigten Projektbeteiligten zur Verfügung zu stellen. An diesem Kommunikationsverfahren müssen alle jene Projektbeteiligten teilnehmen, die im engeren oder weiteren Sinne an Ausführungsleistungen beteiligt sind oder solche zu erbringen haben.
Der Auftragnehmer hat die abschließend geprüften W+M-Planungsstände und die Bestands- und Revisionsunterlagen kostenlos auf diese Plattform einzustellen. Der Auftragnehmer beschafft sich die hierfür erforderliche Hard- und Software und wird eng mit dem Organisator der Plattform zusammenarbeiten, der auch erforderliche Serviceleistungen (Handbuch, Anwenderberatung, Hotline) einbringt. Der Auftragnehmer benennt einen oder, falls durch die Aufbauorganisation erforderlich, mehrere zentrale Ansprechpartner für den Projektraum, die mit dem Organisator der Plattform den erforderlichen Kontakt für einen möglichst reibungsfreien Ablauf der Kommunikation unterhalten.

Alle erforderlichen Prüfpläne sind vom AN auszuplotten. Alle anfallenden Kosten einschließlich der Plottkosten für die vom AN zu erstellenden Prüfpläne sind durch den AN zu tragen.

Nach Auftragsvergabe erhält der AN bei Bedarf eine Einführung in den virtuellen Projektraum durch den AG.

GEGENSTAND DER AUSSCHREIBUNG

Gegenstand dieser Ausschreibung sind die Baulogistikarbeiten für die Gebäude Q und C der Fachhochschule Münster, im Wesentlichen bestehend aus:
- Technische Bearbeitung, Besprechung und Baustellenlogtisikkoordination
- Organisatorische Baustellenlogistik
- Einrichten der Baustellenlogistik
Der reguläre Fachhochschulbetrieb muss auch während der Neubauphasen ohne relevante Beeinträchtigungen aufrecht erhalten werden, so dass die Bestandsgebäude des Schulzentrums einschl. ihrer zugehörigen außenliegenden Erschließungen und Nebenflächen während der Bauzeit bis zur Inbetriebnahme der jeweiligen Ersatzbauten voll funktionsfähig bleiben.
Die Baustellenverhältnisse sind somit räumlich wie betrieblich sehr beengt. Vor diesem Hintergrund plant der Bauherr, das Bereitstellen und Betreiben der für die Abwicklung der Neubaumaßnahmen erforderlichen gesamten Baulogistik zentral organisiert zu beauftragen, welche Gegenstand der vorliegenden Ausschreibung ist.
 Neben der reibungslosen Bauabwicklung sind die wesentlichen Zielsetzungen der zentral organisiert vorgesehenen Baulogistik insbesondere:
- die Aufrechterhaltung von Sicherheit und Funktionsfähigkeit des parallel zur Baumaßnahme weiterlaufen
den Hochschulbetriebes einschl. der zugehörigen Notfallbelange, insbesondere Rettungswege, Feuer
wehrzufahrten und-aufstellflächen;
- die Verkehrssicherheit innerhalb der Baustelle und in ihrer Umgebung durch insbesondere Regelung der
verkehrlichen Baustellenerschließung (An- und Abfahrt);
- die organisatorische Minimierung der Staub- und Lärmbelästigung sowie anderer Umweltbelastungen auf
dem Baugrundstück und für die Umgebung, insbesondere für die unmittelbar angrenzenden Wohn- und
Schulbebauungen;
- die Steigerung von Effizienz, Wirtschaftlichkeit und Termintreue für alle Beteiligten durch koordinierte
logistische Organsiation der Liefer- und Entsorgungsprozesse.

Das Durchführen der Baulogistik erfolgt unter umfassender Berücksichtigung aller einschlägigen Vorschriften, insbesondere Arbeits- und Gesundheitsschutz, Brandschutz, Arten- und Baumschutz, einschlägige Landes-/ Stadt-/ Schulverordnungen etc.
Durchführungs-/ Betriebszeitraum der Baulogistik ist die gesamte Dauer der Baumaßnahmen, somit von Beginn des ersten Neubaus bis zur Gesamtfertigstellung der Baumaßnahmen Gebäude Q und C einschließlich Fertigstellung der Technikgebäude und der Freianlagen der Gebäude Q und C.
Der Durchführungszeitraum startet unmittelbar nach Beendigung der Vorabmaßnahmen zur Baufeldherrichtung (Abbruchmaßnahmen, Baumfällungen und Infrastrukturmaßnahmen).
Die hier anzubietende Baulogistik umfasst immer
das Errichten, Vorhalten und Betreiben sowie Rückbauen und rückstandslose Beseitigen / Entsorgen aller benötigten Einrichtungen in Umfang, Ausführung und Ausstattung gemäß Erfordernis, mit entsprechend Baufortschritt laufend erfolgender Durchführung von Umbauten, Anpassungen, Ergänzungen etc.,
sowie das Durchführen aller benötigten Leistungen und Maßnahmen in Art und Umfang gemäß Erfordernis,
einschl. insbesondere jederzeitiger Sicherstellung der benötigten Rettungswegsituationen aus den angrenzenden Gebäuden der Hochschule (alle Bestands- und Neubaugebäude) und einschl. jederzeitiger Berücksichtigung / Sicherstellung der jeweiligen Feuerwehrzufahrten und Feuerwehraufstellflächen. Die genannten Leistungen sind vom Bieter in die Einheitspreise einzurechnen.
Die hier anzubietende Baulogistik beinhaltet
durch den Bieter erfolgende Technische Bearbeitungen in Form von
- Baulogistik-Handbuch mit zugehörigen Plandarstellungen inkl. Fortschreibung;
- ggf. die Baulogistik betreffende Genehmigungseinholungen mit zugehörigen Abstimmungen;
- Logistikkonzept An- und Ablieferverkehre für Koordination und Organisation der Baustellenverkehre;
- Schleppkurvenuntersuchungen und -ausführungsvorgaben;
und durch den Bieter erfolgendes Durchführen von Besprechungen und Informationsveranstaltungen
sowie durch den Bieter zu errichtende und zu betreibende bzw. zu unterhaltende
- Schutzzäune für Baufeldumschluss und Schutzfunktion, mit Drehkreuz und Schrankenanlagen:
- Bauschilder;
- Baumschutz;
- kamerabasierte Überwachung von Baufeld und Baufeldumschluss;
- Logistikkoordination für An- und Ablieferungen;
- Sammel-/Trenneinrichtungen "Wertstoffhof" mit permanenter Müllentsorgung;
- Sanitär-, Personal- und Sanitätscontainer;
- wachsende Büro- und Besprechungscontaineranlage mit Glasfaser-Datenkabelanbindung;
- baustellennahe Mobiltoiletten je nach Bedarf / Erfordernis;
- Laubengang von Bestandsgebäude J zu Bestandsgebäude T;
- Baustrom-, Bauwasser- und Abwassereinrichtungen;
- Fluchtwegkennzeichnungen und -beleuchtungen;
- Beleuchtung des Baugeländes;
- Verkehrslenkungsmaßnahmen auf dem Baugelände;
- Winterbauheizung;
- Winterdienst;
- Bauaufzug.
 Nicht in der durch den Bieter anzubietenden Baulogistik beinhaltet sind
- Herstellung und Unterhalt der Baustraßen (bereits vorhanden);
- Material- und Werkstattcontainer;
- Absturzsicherungen an Rohbaukanten etc.;
- Gerüste, Leitern etc.;
- Kräne, Hub- und Steiggeräte etc.;
- Baumaschinen;
- Entsorgung von Erdaushubmaterial;
- punktuelle Arbeitsbereichsausleuchtungen;
- keine über die Glasfaser-Datenkabelanbindung der Büro- und Besprechungscontainer hinausgehenden Telekommunikations- und Büroorganisationseinrichtungen;
- Bauhandwerkliche Leistungen, sofern nicht mit vorstehend beinhalteten Baulogistikleistungen verbunden.

## VE 391 Baustellenlogistik

### Titel 01 TECHNISCHE BEARBEITUNG, BESPRECHUNGSWESEN UND BAULOGISTIKKOORDINATION

#### Untertitel 01.01 TECHNISCHE BEARBEITUNG DES AN

**01.01.0010 Ergänzung und Fortschreibung Baulogistikkonzept des AG**
Erstellen und Abstimmen mit der Objektüberwachung des AG sowie Ergänzen und Fortschreiben des dieser Ausschreibung beigefügten "Baustellenlogistikkonzeptes Geb. Q und C" inkl. Handbuch, mit strukturierter und leicht verständlicher Darstellung von insbesondere den Themeninhalten:
- Zielsetzung und Geltungsbereich der zentral organisierten Baulogistik,
- Umgebung und Erschließung der Baustelle,
- Bauablaufphasen,
- Baustellensicherheitskonzept mit Zugangserlaubnis- und Ausweiswesen, AN-Unterweisungen etc.,
- Flächenmanagement: zentrale Personal-Containeranlage, zentrale Bauabfallsammlung und -entsorgung, AN-Lagerflächen und Materialvertikaltransporte, Parkplatzflächen etc. sowie Rettungswege, Feuerwehrzufahrten und -aufstellflächen,
- Verkehrsmanagement: Baustelleneinfahrten und -ausfahrten, Steuerung der Liefer- und Baustellenverkehre,
- Allgemeine Anforderungen an den Baustellenbetrieb: Lärm- und Staubschutz, Baustellenreinigung, Energiesparen auf der Baustelle etc.,
einschl. umfassender Erstellung der diesem Baulogistik-Handbuch zugehörigen und dessen Inhalte und Festlegungen illustrierenden Plandarstellungen der Baulogistikmaßnahmen für deren Abstimmung und Durchführung, insbesondere
- Lagepläne,
- Termin- und Phasenpläne der Bauabwicklung mit Baustellenübersichts- und Baustelleneinrichtungsdarstellungen mit Abbildung der jeweiligen Baustellenerschließungen und Baulogistikeinrichtungen,
- Darstellungen von Personal- und Fahrzeugaufkommen über die Bauzeit,
- Verkehrspläne einschl. Verkerszeichenplänen für Baustelle und Umgebung.
Menge: 1,000 psch
Kostengruppe DIN 276 2018-12: 391000000

**01.01.0020 Genehmigungseinholungen mit zugehörigen Abstimmungen**
Einholen sämtlicher für Einrichten und Betreiben der Baulogistik erforderlichen behördlichen Genehmigungen und Zustimmungen einschl. zugehöriger Kostentragungen,
einschl. Durchführen und Protokollieren aller dafür erforderlichen Abstimmungen mit internen und externen Projektbeteiligten.

Hierin nicht beinhaltet sind die an anderen Stellen erfassten Thematiken
- Beantragung des Glasfaeranschluss beim Versorger
- Beantragung Baustromanschluss beim Ver sorger Stadtwerken
Menge: 1,000 psch
Kostengruppe DIN 276 2018-12: 391000000

**01.01.0030 Logistikkonzept sich das An- und Ablieferverkehre**
Entwickeln, Abstimmen und Fortschreiben des Logistikkonzepts zur Koordination und Organisation der Baustellenverkehre, insbesondere An- und Ablieferungen von Baumaterialien der unterschiedlichen Gewerke zu / von definierten Lagerplätzen,
unter Berücksichtigung der räumlich wie betrieblich beengten und sich entsprechend der unterschiedlichen Bauablaufphasen verändernden Baustellenverhältnisse sowie unter besonderer Berücksichtigung der nur minimiert zu belastenden umgebenden Nachbarsbebauung.

Logistikkonzept mit Online-Avisierung der An- und Ablieferungen für zeitliche und räumliche Entzerrung der Baustellenverkehre,
mit Anfahrtsplan und definierten Ab- und Aufladezonen, ggf. auch mit LKW-Wartezonen außerhalb des Baufeldes, aufbereitet für Übergabe an und verbindliche Berücksichtigung durch die am Bau beteiligten Gewerke.

Das o.g. Logistikkonzept wird nach erfolgter Abstimmung Eigentum des AG.
Menge: 1,000 psch
Kostengruppe DIN 276 2018-12: 391000000

**01.01.0040 Schleppkurvenuntersuchungen und -ausführungsvorgaben**
Durchführung von Schleppkurvenuntersuchungen mit resultierenden Ausführungsvorgaben für die durch bauseitiges Gewerk zu errichtenden Baustraßen, insbesondere im Bereichen des Richtungswechsels und zu schützenden Bestandbäumen.
Menge: 1,000 psch
Kostengruppe DIN 276 2018-12: 391000000

**01.01.0050 Aufstellplanung und Statische Nachweise Containeranlagen**
Erstellung von Aufstellplanung mit zugehörigen statischen Nachweisen für Errichtung und Betieb der Containeranlage in allen Ausbaustufen (Grundausbau und Ergänzung) und an allen Standorten;

Abrechnung Gesamtumfang pauschal
Menge: 1,000 psch
Kostengruppe DIN 276 2018-12: 391000000

**01.01.0060 Planung und Statische Nachweise Fundamentierung Mastleuchten**
Planung mit zugehörigen Statischen Nachweisen für Errichtung und Betrieb der den im Titel Baustellenbeleuchtungen erfassten Mastleuchten für Gesamtbaufeld-Grundausleuchtung und verstärkte Flächenausleuchtungen zugehörigen Fundamentierungen;

Abrechnung Gesamtumfang pauschal
Menge: 1,000 psch
Kostengruppe DIN 276 2018-12: 391000000

**01.01.0070 Beweissicherung nach Abschluss Bauablaufphase 01**
Durchführung und Dokumentation einer beweissichernden Begehung von Gelände und Bestandgebäuden nach Abschluss Bauablaufphase 01 (= Vorabmaßnahmen in Form von Baufeldfreimachungen durch Erstellung des Erdbaus und Verbaus, sowie Infrastrukturarbeiten - diese Bauablaufphase ist nicht Gegenstand der vorliegenden Ausschreibung, sondern wird AG-seitig durchgeführt) zur Feststellung ggf. den in dieser Ausschreibung erfassten Leistungsumfang der Baulogistik beeinflussender Um- und Zustände; Durchführung in Begleitung der Objektüberwachung des AG
Menge: 1,000 psch
Kostengruppe DIN 276 2018-12: 391000000

**01.01.0080 Lärmmonitoring**
Wie vorstehend erläutert, gilt auf der Baustelle grundsätzlich die AVV-Baulärm (Allgemeine Verwaltungsvorschrift zum Schutz gegen Baulärm) in der Fassung vom 19. August 1970, § 3.1.1. Absatz d: tagsüber 55 dB (A), nachts 40 dB (A).
Für Überwachung und Einhaltung dieser grundsätzlichen Lärmebschränkungen ist durch den AN der zentralen Baulogistik regelmäßig bzw. bei entsprechender konkreter Veranlassung mit gegeignetem Gerät eine Kontrolle der von den Bautätigkeiten ausgehenden Lämentwicklungen (Lärmmonitoring) zu betreiben. Bei Überschreitungen ist der Verursacher, erforderlichenfalls unter Hinzuziehung der Objektüberwachung des AG, zur unverzüglichen Einhaltung der Lärmbeschränkungen aufzufordern und dies nachzuhalten.

Abrechnung des Lärmmonitoring = pauschal
Menge: 1,000 psch
Kostengruppe DIN 276 2018-12: 391000000

**01.01.0090 Dokumentation der eigenen Leistungen**
Dokumentation der eigenen baulogistischen Leistungen erstellen, um den Verlauf und die Qualität der Arbeiten nachzuweisen, die Einhaltung von Vorschriften zu gewährleisten und bei späteren Fragen oder Prüfungen eine klare Übersicht zu haben,
in digitaler Form im oben genannten "Virtuellen Projektraum" einstellen.
Menge: 1,000 psch
Kostengruppe DIN 276 2018-12: 391000000

#### Untertitel 01.02 BESPRECHUNGSWESEN

**01.02.0010 Informationsveranstaltungen**
Organisieren, Durchführen und Protokollieren von regelmäßigen (ca. 14-tägiger Turnus) Abstimmungsrunden mit den Baubeteiligten (ausführende Bauunternehmen, Bauherr, Fachplaner des Bauherrn und SiGeKo sowie nach Erfordernis auch Schulvertreter, Amt für Arbeitsschutz, Feuerwehr usw.),
bedarfsweises (mindestens 4 Stück über die Bauzeit) Organisieren, Durchführen und Protokollieren von Informationsveranstaltungen für Schulvertreter und Nachbarschaft.

Teilnehmen an sowie Protokollieren von durch den AG initiierten und organisierten, in unregelmäßigen Abständen über die Bauzeit stattfindenden Informationsveranstaltungen für Hochschulvertreter und Nachbarschaft.
Menge: 4,000 St
Kostengruppe DIN 276 2018-12: 391000000

#### Untertitel 01.03 BAULOGISTIKKOORDINATION

*Hinweis: BAUSTELLENBESETZUNG MIT VERANTWORTLICHER BAULOGISTIKKOORDINATION*
Die Baustelle ist über die gesamte Bauzeit während der täglichen Arbeitszeiten durchgängig mit für das störungsfreie Funktionieren und Abwickeln sämtlicher in dieser Ausschreibung erfassten Baulogistikmaßnahmen (Organisatorisches und Einrichtungen) verantwortlichen Mitarbeitern (im Weiteren = "die Baulogistikkoordination") zu besetzen.
Die Regelbesetzungszeiten sind analog zu den Regelarbeitszeiten an Arbeitstagen (Montag bis Freitag) von 7:00 bis 19:00 Uhr, darüberhinausgehende bedarfsweise Besetzungszeiten, i.d.R. samstags, werden separat abgefragt. Weiterhin erfolgt die Abfrage auch entsprechend der in den einzelnen Bauablaufphasen unterschiedlichen Bautätigkeiten gestaffelt.
Nachfolgend aufgelistete Leistungen sind im Wesentlichen durch die Baulogistikkoordination zu erbringen:
- Ein- Unterweisung des Führungspersonals der Baugewerke in das
Baulogistikhandbuch;
- Einweisung von Rettungskräften im Alarmfall;
- Registrierung der durch die Gewerke für Tätigkeiten auf der Bau
stelle anzumeldenden gewerblichen Mitarbeiter und Ausstattung
dieser Mitarbeiter mit Baustellenausweisen;
- arbeitstägliches Öffnen und Verschließen der Baustelle (Tore der
Zu- und Ausfahrten im das Baufeld umschließenden Schutzzaun)
- Schlüsselverwaltung
- Steuerung der An- und Ablieferungen mittels des Online-Avisie
rungs-System (OAS) durch Vergabe von Zeitfenstern, in dem Zuge
Annahme und Nachhaltung sowie Verwaltung der Transportanmeldungen, einschl. Erstellung von Tagesübersichten sowie arbeitstäglicher Erstellung eines Backups der Systeme;
- Steuerung und Kontrolle der sonstigen fließenden und ruhenden
Baustellenverkehre, innerhalb und ggf. auch außerhalb des Baufeldes, somit ggf. auch im öffentlichen Straßenraum;
- Abstimmen sowie Anlegen und Ausweisen von Ladezonen und
Warteflächen;
- Disposition und Dokumentation der Lagerflächenzuteilungen;
- Betreuung der Personalcontaineranlage einschl. Organisation und
Verwaltung derer Nutzung durch die Baugewerke;
- Organisation und Durchführung der Bauabfallentsorgung einschl.
Überwachen der durch die Baugewerke ordnungsgemäß fraktioniert erfolgenden Behälterbefüllungen;
- Kontrolle und Instandhaltung der Schutzzäune und
Baumschutzmaßnahmen;
- Kontrolle und Instandhaltung der Beleuchtungen (Flächen- und
Sicherheitsbeleuchtungen);
- Reinigung Sanitätscontainer;
- Lieferung, Abholung, Austausch oder Leerung sowie Reinigung der
Mobiltoiletten.
Erforderliche und nachzuweisende Qualifikation der Baulogistikkoordination:
Deutschkenntnisse >= Level C1,
Baulogistikerfahrung in verantwortlicher Position bei vergleichbaren Baumaßnahmen,
erfolgreich absolvierte MVAS99- und RAS 95-Schulungen,
MS Office-Computerkenntnisse.
Erforderliche technische Mindestausstattung der Baulogistikkoordination:
ausreichende Anzahl an Funkgeräten sowie Notebooks mit MS-Office-Paket und notwendigen Peripheriegeräten.

**01.03.0010 Baulogistikkoordination Montag bis Freitag**
Baustellenbesetzung mit Baulogistikkoordination,
während der Bauzeit bis Nutzungsende,
Montag bis Freitag von 7:00 bis 19:00 Uhr,
Abrechnung je 1 Tag
Menge: 680,000 d
Kostengruppe DIN 276 2018-12: 391000000

**01.03.0020 Baulogistikkoordination Samstag**
Baustellenbesetzung mit Baulogistikkoordination,
während der Bauzeit bis Nutzungsende,
Samstag von 7:00 bis 16:00 Uhr,
Abrechnung je 1 Tag
Menge: 40,000 d
Kostengruppe DIN 276 2018-12: 391000000

**01.03.0030 Baulogistikkoordination Sonn- und Feiertag**
Baustellenbesetzung mit Baulogistikkoordination,
während der Bauzeit bis Nutzungsende,
Sonn- und Feiertag von 7:00 bis 16:00 Uhr,
Abrechnung je 1 Tag
Menge: 20,000 d
Kostengruppe DIN 276 2018-12: 391000000

### Titel 02 ORGANISATORISCHE BAUSTELLENLOGISTIK

#### Untertitel 02.01 ZUGANGS- / PERSONENKONTROLLE

*Hinweis: HINWEIS*
Erstellen, ausgeben und verwalten von Baustellenausweisen.
Erstellung und Fortschreibung eines Belegungsplans.
Erfassung, Prüfung und Dokumentation der erforderlichen
Daten bzw. Personen-Unterlagen unter Berücksichtigung der gesetzlichen Vorgaben.
Vorhaltung von Kopien bzw. Vorlage mind. folgender Unterlagen:

-
Personenausweis (alternativ Reisepass)
-
Nachweis der Sozialversicherung
-
Arbeitserlaubnis der ausländischen Mitbürgern aus Drittstaaten

Bei Bedarf bzw. Anforderung des AG:
Dokumentation / Auswertung der Zugangsdaten und arbeitstägliche Übergabe
an den AG. Unterstützung der Behörden bei eventuellen Kontrollen. Stichprobenhafte Überprüfung auf das Tragen des Baustellenausweises innerhalb des
Baustellengeländes und Überprüfung der PSA- Tragepflicht. Einlasskontrolle
der Lieferfahrzeuge hinsichtlich Zeitfenster und Anlieferzonen. Fahrzeugkontrollen beim Aus- und Einfahren auf mitgeführte Fremdgeräte und Materialien und
evtl. Diebstahl. Besucher der Baustellen müssen sich am Zugangscontainer namentlich anmelden. Sicherheitseinweisung Besucher, Lieferanten etc.:
Der Mitarbeiter der Zugangskontrolle erteilt eine Sicherheitseinweisung und der
Eingewiesene hat dies mit Unterschrift zu bestätigen. Ausnahme besteht, wenn
die Besucher von der Objektüberwachung geführt werden.

Baustellenverbot für Unbefugte:
Sicherstellen, dass Unbefugte die Baustelle nicht betreten.
Ab der Innenausbauphase sind abends alle Fenster bzw. Schutzfolien zu kontrollieren und falls erforderlich bzw. defekte Öffnungen zu schließen, damit dies
über Nacht geschlossen sind.
Regelmäßige Kontrolle (ca. alle 6 Std.) von evtl. eingesetzten Pumpen, Hebeanlagen etc.

Alarmfall:
Bei einer Alarmierung muss das Personal eine mit dem AG und SiGeKo abzustimmende Alarmkette auslösen. Bei Gefahr im Verzug oder offensichtlicher
Straftat ist zusätzlich die zuständige Notrufstelle 112 (Polizei, Feuerwehr, Rettungsdienst) zu alarmieren und vor Ort einzuweisen.
Es darf nur Personal mit Sachkundeprüfung § 34a eingesetzt werden

PFÖRTNER ZUTRITTSKONTROLLE

Anwesenheit eines Pförtners durchgehend
im Bereich des Personenzugangs an den Werktagen
Montag bis Freitag 6:30 Uhr bis 19:30 Uhr
Samstag 6:30 Uhr bis 15:30 Uhr
Ggf. Anpassung der Zeiten nach Rücksprache mit der Objektüberwachung.

Anmerkung zur Zutrittskontrolle und Leistung:
- Dokumentenkontrolle und Verwaltung (Einsammeln, Scannen und Ablage al
ler benötigten Personenbezogenen Dokumente, die zur Ausweiserstellung nö
tig sind, Berichts- und Meldewesen)
- Erstellung von Baustellenausweisen mit Foto und Besucherausweisen

Anmerkung zur Ausstattung für die Ersthilfe
- Vorhaltung eines AED Gerätes (Automatisierter Externer Defibrillator)
- Vorhalten von ERSTE HILFE SET Verbandsmaterial inkl. Kälte-Kompressen
- Vorhalten von Kühl- & Wärmedecken (Schutzfolie mit Aluminiumbeschichtung)

Hinweis: Der erforderliche Personaleinsatz ist eigenverantwortlich zu ermit teln. Dem Angebot ist ein Gesamt-Personaleinsatzplan aller ange fragten Leistungen beizulegen.

**02.01.0010 Baulogistik pers.-orientiert Arbeitstage 10h 1500-2000Beweg.**
STLB-Bau 2024-10 090
Baulogistik, personenorientiert, Personen am Baustellentor hinsichtlich Zugangsberechtigung kontrollieren, Personenbewegungen registrieren, Registrierungen zusammenstellen, dem AG wöchentlich übergeben, an Arbeitstagen (Montag bis Freitag), Kontrollbeginn 7 Uhr, Kontrolldauer 10 Stunden, über 1500 bis 2000 Bewegungen je Kontrolldauer.
Menge: 540,000 d
Leistungsbereich: 090
Kostengruppe DIN 276 2018-12: 391000000

**02.01.0020 Baulogistik pers.-orientiert Samstage 10h bis 500Beweg.**
*** wie Position 02.01.0010
STLB-Bau 2024-10 090
an Samstagen, bis 500 Bewegungen je Kontrolldauer.
Menge: 50,000 d
Leistungsbereich: 090
Kostengruppe DIN 276 2018-12: 391000000

**02.01.0030 Baulogistik pers.-orientiert Sonn-Feiertage 10h 1500-2000Beweg.**
*** wie Position 02.01.0010
STLB-Bau 2024-10 090
an Sonn- oder Feiertagen,
Menge: 10,000 d
Leistungsbereich: 090
Kostengruppe DIN 276 2018-12: 391000000

#### Untertitel 02.02 LOGISTIKKOORDINATION AN-/ABFAHRTEN VON TRANSPORTLIEFERUNGEN

*Hinweis: LOGISTIKKONZEPT ANLIEFERUNGEN UND TRANSPORTE*
Online-Avisierungs-System (OAS) für Koordinieren und Organisieren der Baustellenverkehre für Anlieferungen und An-/Abtransporte gemäß dem vom AN im Rahmen seiner Technischen Bearbeitung entwickelten und mit dem AG abgestimmten Logistikkonzept für die An- und Ablieferverkehr.

**02.02.0010 Online-Avisierungs-System (OAS) einrichten**
Für zeitliche und räumliche Entzerrung der Baustellenverkehre durch online-aviiserte und koordinierte An- und Ablieferungen entsprechend des mit dem AG abgestimmten Logistikkonzepts ein Online-Avisierungs-System (OAS) einrichten und die am Bau beteiligten Gewerke in dessen Anwendung unterweisen.
Menge: 1,000 psch
Kostengruppe DIN 276 2018-12: 391000000

**02.02.0020 Online-Avisierungs-System (OAS) vorhalten und betreiben**
Vorbeschriebenes Online-Avisierungs-System (OAS) vorhalten und betreiben,
dadurch die Baustellenverkehre (An- und Ablieferungen) entsprechend des mit dem AG abgestimmten Logistikkonzepts kordinieren sowie zeitlich und räumlich entzerren,
Abrechnung nach Betriebszeit in Wochen
Menge: 26,000 Mt
Kostengruppe DIN 276 2018-12: 391000000

#### Untertitel 02.03 WINTERDIENST

*Hinweis: Winterdienst auf Verkehrs- sowie Flucht- und Rettungswegen*
Winterdienst auf den Verkehrswegen der Baustellenaußenbereiche und, soweit ebenfalls von Schnee- oder Eisbildung betroffen, auch auf den Flucht- und Rettungswegen im Gebäude.
Der Winterdienst erfolgt nur an Arbeitstagen mit Bautätigkeiten auf der Baustelle und muss dann zeitlich so organisiert sein, dass die regulären Arbeitsbeginnzeiten der Baugewerke nicht durch Schnee und Eis auf o.g. Wegen behindert werden. In den unmittelbaren Arbeitsbereichen sowie auf den dorthin führenden Wegeanbindungen (soweit nicht o.g. Wegen zugehörig) erfolgen die Winterdienstmaßnahmen nicht durch den AN-Baulogistik, sondern durch die jeweils dort tätigen Baugewerke selbst.

Durchgeführte Winterdiensttätigkeiten sind am selben Tage mit Angabe von Durchführungsuhrzeit und betroffenen Flächen an die Objektüberwachung des AG zu melden.

**02.03.0010 Verkehrsfläche streuen Streustoff**
STLB-Bau 2024-10 090
Verkehrsfläche streuen, innerhalb der Baustelle, auf befestigter befahrbarer und begehbarer Fläche, streuen mit abstumpfenden Streustoffen zur Verringerung der Rutschgefahr, abgerechnet wird nach einmal gereinigter Fläche.
Menge: 250,000 m2
Leistungsbereich: 090
Kostengruppe DIN 276 2018-12: 391000000

**02.03.0020 Schnee räumen streuen räumen lagern Streustoff**
STLB-Bau 2024-10 090
Schnee auf Verkehrsfläche räumen, streuen, innerhalb der Baustelle, auf befestigter befahrbarer und begehbarer Fläche, Schnee räumen, seitlich lagern, streuen mit abstumpfenden Streustoffen zur Verringerung der Rutschgefahr, abgerechnet wird nach einmal gereinigter Fläche.
Menge: 250,000 m2
Leistungsbereich: 090
Kostengruppe DIN 276 2018-12: 391000000

### Titel 03 EINRICHTUNG DER BAUSTELLENLOGISTIK

#### Untertitel 03.01 BAUZAUN = SCHUTZZAUN

*Hinweis: HINWEIS*
zu nachbeschr. Bauzauntüren und -toren:
Jedes Bauzaun-Tür- und -Torelement ist mit einem Schloß je mit 5 Schlüsseln auszustatten.

**03.01.0010 Bauzaun Stahlrohrrahmen verz Vergitterung H 2m aufstellen räumen**
STLB-Bau 2024-10 000
Bauzaun, auf unbefestigtem Untergrund, aus Einzelelementen mit verzinktem Stahlrohrrahmen und Vergitterung, verschraubt, mit Leuchtstutzen, mit Standfüßen, Zaunoberkante über Oberfläche Gelände 2 m, aufstellen und räumen.
Menge: 650,000 m
Leistungsbereich: 000
Kostengruppe DIN 276 2018-12: 391000000

**03.01.0020 Bauzaun Stahlrohrrahmen verz Vergitterung H 2m vorhalten**
STLB-Bau 2024-10 000
Bauzaun, auf unbefestigtem Untergrund, aus Einzelelementen mit verzinktem Stahlrohrrahmen und Vergitterung, verschraubt, mit Leuchtstutzen, mit Standfüßen, Zaunoberkante über Oberfläche Gelände 2 m, vorhalten,
Positionsmenge = Produkt aus '650 m'
(Vorhaltemenge)
mal '34 Monate'
(Vorhaltedauer).
Menge: 22100,000 mMt
Leistungsbereich: 000
Kostengruppe DIN 276 2018-12: 391000000

**03.01.0030 Bauzaun Stahlrohrrahmen verz Vergitterung H 2m umsetzen**
STLB-Bau 2024-10 000
Bauzaun, auf unbefestigtem Untergrund, aus Einzelelementen mit verzinktem Stahlrohrrahmen und Vergitterung, mit Standfüßen, Zaunoberkante über Oberfläche Gelände 2 m, umsetzen nach besonderer Anordnung des AG.
Menge: 250,000 m
Leistungsbereich: 000
Kostengruppe DIN 276 2018-12: 391000000

**03.01.0040 Tür abschließbar Metallgitter B 1-1,25m H 1,75-2m einbauen ausbauen**
STLB-Bau 2024-10 000
Behelfsmäßige Tür, abschließbar, einflügelig, aus Metallgitter, vorgefertigt, mit Feststeller, im Bauzaun, Breite über 1 bis 1,25 m, Höhe über 1,75 bis 2 m, einbauen und ausbauen.
Menge: 4,000 St
Leistungsbereich: 000
Kostengruppe DIN 276 2018-12: 391000000

**03.01.0050 Tür abschließbar Metallgitter B 1-1,25m H 1,75-2m vorhalten**
STLB-Bau 2024-10 000
Behelfsmäßige Tür, abschließbar, einflügelig, aus Metallgitter, vorgefertigt, im Bauzaun, Breite über 1 bis 1,25 m, Höhe über 1,75 bis 2 m, vorhalten,
Positionsmenge = Produkt aus '4 Stück'
(Vorhaltemenge)
mal '34 Monate'
(Vorhaltedauer).
Menge: 136,000 StMt
Leistungsbereich: 000
Kostengruppe DIN 276 2018-12: 391000000

**03.01.0060 Tor abschließbar Metallgitter B 3,25-3,5m H 1,75-2m einbauen ausbauen**
STLB-Bau 2024-10 000
Behelfsmäßiges Tor, abschließbar, einflügelig, aus Metallgitter, vorgefertigt, mit Feststeller, im Bauzaun, Breite über 3,25 bis 3,5 m, Höhe über 1,75 bis 2 m, einbauen und ausbauen.
Menge: 1,000 St
Leistungsbereich: 000
Kostengruppe DIN 276 2018-12: 391000000

**03.01.0070 Tor abschließbar Metallgitter B 3,25-3,5m H 1,75-2m vorhalten**
STLB-Bau 2024-10 000
Behelfsmäßiges Tor, abschließbar, einflügelig, aus Metallgitter, vorgefertigt, im Bauzaun, Breite über 3,25 bis 3,5 m, Höhe über 1,75 bis 2 m, vorhalten,
Positionsmenge = Produkt aus '1 Stück'
(Vorhaltemenge)
mal '34 Monate'
(Vorhaltedauer).
Menge: 34,000 StMt
Leistungsbereich: 000
Kostengruppe DIN 276 2018-12: 391000000

**03.01.0080 Tor abschließbar Metallgitter B 3,25-3,5m H 1,75-2m einbauen ausbauen**
STLB-Bau 2024-10 000
Behelfsmäßiges Tor, abschließbar, 2-flügelig, aus Metallgitter, vorgefertigt, mit Feststeller, im Bauzaun, Breite über 3,25 bis 3,5 m, Höhe über 1,75 bis 2 m, einbauen und ausbauen.
Menge: 3,000 St
Leistungsbereich: 000
Kostengruppe DIN 276 2018-12: 391000000

**03.01.0090 Tor abschließbar Metallgitter B 3,25-3,5m H 1,75-2m vorhalten**
STLB-Bau 2024-10 000
Behelfsmäßiges Tor, abschließbar, 2-flügelig, aus Metallgitter, vorgefertigt, im Bauzaun, Breite über 3,25 bis 3,5 m, Höhe über 1,75 bis 2 m, vorhalten,
Positionsmenge = Produkt aus '3 Stück'
(Vorhaltemenge)
mal '34 Monate'
(Vorhaltedauer).
Menge: 102,000 StMt
Leistungsbereich: 000
Kostengruppe DIN 276 2018-12: 391000000

#### Untertitel 03.02 BAUZAUN - VIDEOÜBERWACHUNG

*Hinweis: KAMERABASIERTE BAUZAUNÜBERWACHUNG*
Ständige und lückenlose Überwachung der Bauzaunanlage einschl. darin enthaltener Tore, Schranken und Drehkreuze gegen Übersteigen oder andersartiges Überwinden des Baufelderumschluss;
Ausführung der Überwachungsanlage als kamerabasiertes und mit leistungsstarken Lautsprechern ausgestattetes System für Detektierung und Meldung von Bewegungen am Schutzzaun (Bewegungsmeldungen),
mit über Funk erfolgender Meldungsweiterleitung an den Systemsteller und -betreiber für dortige Auswertung der Meldung und Einleitung erf. Maßnahmen,
Maßnahmen von direkter Ansprache der an der Schutzzaunanlage detektierten Person über die Lautsprecher (Lautstärke der Ansprache regelbar!) bis hin zu ggf. auch Alarmierung der Polizei.

Überwachung ununterbrochen (24/7) "rund um die Uhr inkl. Alarmzentrale",
somit Tag und Nacht und außerhalb von Tageslichtzeiten über Wärmebilderfassung, somit ohne besondere Ausleuchtung der überwachten Bereiche für Kamerafunktionsfähigkeit. Energieversorgung der Überwachungsanlage vorzugsweise autark über system- und gerätezugehörige Photovoltaikelemente erfolgend, bedarfsweise aber auch kabelgebunden netzversorgt möglich.

Anzubieten ist die voll betriebs- und funktionsfertige Überwachungsanlage mit allen erforderlichen Komponenten und Installationen wie z.B. Alarmzentrale, Soft- und Hardware, Vernetzungen, Verkabelungen/-drahtungen, Personal, etc. Einschl. sämtlicher Betriebskosten sowie inkl. Meldungserfassung und -verarbeitung beim Systemsteller und -betreiber.

**03.02.0010 Baulogistik Video-Überw. aufbauen einrichten abbauen**
STLB-Bau 2024-10 090
Stationäre Video-Überwachungsanlage, im Außenbereich, fernsteuerbar, mit Schwenk-Neigeeinrichtung, mit Zoom, Anschluss an Baustromversorgung 230 V der Baustelle, Länge der Anschlussleitung max. 100 m, Anlage geeignet für Langzeitaufzeichnung, mit DCF77 Datums- und Zeitsignal, bis 5 Kanäle, aufbauen, einrichten und abbauen, Aufbau in mehreren zeitlichen Abschnitten, an Masten befestigen, Befestigungshöhe 6 m, Ausführung gemäß Einzelbeschreibung,
Einzelbeschreibungs-Nr 'Abrechnung je 1Stück Kamera'.
Menge: 15,000 St
Leistungsbereich: 090
Kostengruppe DIN 276 2018-12: 391000000

**03.02.0020 Baulogistik Video-Überw. vorhalten betreiben**
STLB-Bau 2024-10 090
Stationäre Video-Überwachungsanlage, im Außenbereich, fernsteuerbar, mit Schwenk-Neigeeinrichtung, mit Zoom, Anschluss an Baustromversorgung 230 V der Baustelle, Länge der Anschlussleitung max. 100 m, Anlage geeignet für Langzeitaufzeichnung, mit DCF77 Datums- und Zeitsignal, bis 5 Kanäle, vorhalten und betreiben,
Positionsmenge = Produkt aus '15 Stück'
(Vorhaltemenge)
mal '34 Monate'
(Vorhaltedauer).
Menge: 510,000 StMt
Leistungsbereich: 090
Kostengruppe DIN 276 2018-12: 391000000

**03.02.0030 Baulogistik Video-Überw. umsetzen einrichten**
STLB-Bau 2024-10 090
Stationäre Video-Überwachungsanlage, im Außenbereich, fernsteuerbar, mit Schwenk-Neigeeinrichtung, mit Zoom, Anschluss an Baustromversorgung 230 V der Baustelle, Länge der Anschlussleitung max. 100 m, Anlage geeignet für Langzeitaufzeichnung, mit DCF77 Datums- und Zeitsignal, bis 5 Kanäle, umsetzen und einrichten, an Masten befestigen, Befestigungshöhe 6 m, Ausführung gemäß Einzelbeschreibung,
Einzelbeschreibungs-Nr 'Abrechnung je 1 Stück Kamera'.
Menge: 5,000 St
Leistungsbereich: 090
Kostengruppe DIN 276 2018-12: 391000000

#### Untertitel 03.03 SCHRANKENANLAGE

**03.03.0010 Schranke kraftbetätigt temporär Selbsthaltung Automatik B 5m Abstützung Gitter unterhalb oberhalb Pendelstütze Gehäuse A**
STLB-Bau 2024-10 000
Kraftbetätigte Schranke DIN EN 12453 und DIN EN 13241, temporär, mit Steuerung in Selbsthaltung mit Automatikfunktion, im Außenbereich, für Zufahrtskontrolle, Sperrbreite 5 m, mit Abstützung und Gitter unterhalb und oberhalb des Schrankenbaumes, mit Pendelstütze, Gitter, starr, Höhe Gitter oberhalb des Schrankenbaumes über 1500 bis 2000 mm, Schrankengehäuse aus Aluminium, Farbton verkehrsrot, Befestigung auf mobilem Standfuß, Schrankenbaum aus Aluminium, weiß beschichtet, mit roter Reflektorfolie, mit Kantenschutz an der Unterseite des Schrankenbaums, über 400 bis 800 Bewegungs-Zyklen je Tag, mechanische Entriegelung, Kraftübertragung Motor elektrisch mit Federunterstützung, netzbetrieben, mit festem Anschluss, Zuleitung mit allpoliger abschließbarer Abschaltung sowie Anschluss werden von anderen AN ausgeführt, die Leitungsverlegung wird gesondert vergütet, mit Steuerungsanlage, Nutzung durch nicht unterwiesene Bedienpersonen gemäß Typ 3 DIN EN 12453, berührungslos mit 2 horizontalen Laserscannern, 1 Schlüsseltaster, mit Funktion Auf/Zu, aufbauen und abbauen, Ausführung gemäß Einzelbeschreibung,
Einzelbeschreibungs-Nr 'Betriebsspannung gemäß AN.
Inkl. Gründung und Erdarbeiten.
Einschl. Rückbau und Entsorgung der Fundamente.'.
Menge: 3,000 St
Leistungsbereich: 000
Kostengruppe DIN 276 2018-12: 391000000

**03.03.0020 Schranke kraftbetätigt temporär Selbsthaltung Automatik B 5m Abstützung Gitter unterhalb oberhalb Pendelstütze Gehäuse A**
STLB-Bau 2024-10 000
Kraftbetätigte Schranke DIN EN 12453 und DIN EN 13241, temporär, mit Steuerung in Selbsthaltung mit Automatikfunktion, im Außenbereich, für Zufahrtskontrolle, Sperrbreite 5 m, mit Abstützung und Gitter unterhalb und oberhalb des Schrankenbaumes, mit Pendelstütze, Gitter, starr, Höhe Gitter oberhalb des Schrankenbaumes über 1500 bis 2000 mm, Schrankengehäuse aus Aluminium, Farbton verkehrsrot, Befestigung auf mobilem Standfuß, Schrankenbaum aus Aluminium, weiß beschichtet, mit roter Reflektorfolie, mit Kantenschutz an der Unterseite des Schrankenbaums, über 400 bis 800 Bewegungs-Zyklen je Tag, mechanische Entriegelung, Kraftübertragung Motor elektrisch mit Federunterstützung, netzbetrieben, mit festem Anschluss, Zuleitung mit allpoliger abschließbarer Abschaltung sowie Anschluss werden von anderen AN ausgeführt, die Leitungsverlegung wird gesondert vergütet, mit Steuerungsanlage, Nutzung durch nicht unterwiesene Bedienpersonen gemäß Typ 3 DIN EN 12453, berührungslos mit 2 horizontalen Laserscannern, 1 Schlüsseltaster, mit Funktion Auf/Zu, vorhalten,
Positionsmenge = Produkt aus '3 Stück'
(Vorhaltemenge)
mal '136 Wochen'
(Vorhaltedauer)
 Ausführung gemäß Einzelbeschreibung,
Einzelbeschreibungs-Nr 'Betriebsspannung gemäß AN.
Inkl. Gründung und Erdarbeiten.
Einschl. Rückbau und Entsorgung der Fundamente.'.
Menge: 408,000 StWo
Leistungsbereich: 000
Kostengruppe DIN 276 2018-12: 391000000

**03.03.0030 Schranke kraftbetätigt temporär Selbsthaltung Automatik B 5m Abstützung Gitter unterhalb oberhalb Pendelstütze Gehäuse A**
STLB-Bau 2024-10 000
Kraftbetätigte Schranke DIN EN 12453 und DIN EN 13241, temporär, mit Steuerung in Selbsthaltung mit Automatikfunktion, im Außenbereich, für Zufahrtskontrolle, Sperrbreite 5 m, mit Abstützung und Gitter unterhalb und oberhalb des Schrankenbaumes, mit Pendelstütze, Gitter, starr, Höhe Gitter oberhalb des Schrankenbaumes über 1500 bis 2000 mm, Schrankengehäuse aus Aluminium, Farbton verkehrsrot, Befestigung auf mobilem Standfuß, Schrankenbaum aus Aluminium, weiß beschichtet, mit roter Reflektorfolie, mit Kantenschutz an der Unterseite des Schrankenbaums, über 400 bis 800 Bewegungs-Zyklen je Tag, mechanische Entriegelung, Kraftübertragung Motor elektrisch mit Federunterstützung, netzbetrieben, mit festem Anschluss, Zuleitung mit allpoliger abschließbarer Abschaltung sowie Anschluss werden von anderen AN ausgeführt, die Leitungsverlegung wird gesondert vergütet, mit Steuerungsanlage, Nutzung durch nicht unterwiesene Bedienpersonen gemäß Typ 3 DIN EN 12453, berührungslos mit 2 horizontalen Laserscannern, 1 Schlüsseltaster, mit Funktion Auf/Zu, umsetzen, Ausführung gemäß Einzelbeschreibung,
Einzelbeschreibungs-Nr 'Betriebsspannung gemäß AN.
Inkl. Gründung und Erdarbeiten.
Einschl. Rückbau und Entsorgung der Fundamente.'.
Menge: 3,000 St
Leistungsbereich: 000
Kostengruppe DIN 276 2018-12: 391000000

**03.03.0040 Zuleitung und Verkabelung, Leitungsschutz**
Zuleitung der vorbeschr. Schrankenanlage,
einschl. Verkabelung durch Elektriker des AN,
inkl. wetterfestem Leitungsschutz,
einschl. späterem Rückbau.
Abrechnung je Meter Leitungslänge.
Menge: 150,000 m
Kostengruppe DIN 276 2018-12: 391000000

#### Untertitel 03.04 DREHKREUZ FÜR ZUTRITTSKONTROLLE

**03.04.0010 Personenvereinzelungsanlage Drehkreuzanlage aufstellen räumen**
STLB-Bau 2024-10 090
Personenvereinzelungsanlage, als Drehkreuzanlage, hohe Ausführung, als autarker Zu-/Ausgang der Baustelle für berechtigte Personen, einbinden in das Zugangskontrollsystem des AN, anschließen an Bauzaun, aufstellen und räumen, Ausführung gemäß Einzelbeschreibung,
Einzelbeschreibungs-Nr 'Aus feuerverzinktem Stahl.
Inkl. Fundament/e und Erdarbeiten.
Einschl. Rückbau und Entsorgung der Fundamente.
Als arretier- und abschließbare Drehkreuzanlage inkl. Schließung, Schloss mit 3 Schlüsseln.'.
Menge: 4,000 St
Leistungsbereich: 090
Kostengruppe DIN 276 2018-12: 391000000

**03.04.0020 Personenvereinzelungsanlage Drehkreuzanlage vorhalten**
STLB-Bau 2024-10 090
Personenvereinzelungsanlage, als Drehkreuzanlage, hohe Ausführung, einbinden in das Zugangskontrollsystem des AN, anschließen an Bauzaun, vorhalten, Ausführung gemäß Einzelbeschreibung,
Positionsmenge = Produkt aus '4 Stück'
(Vorhaltemenge)
mal '136 Wochen'
(Vorhaltedauer)
Einzelbeschreibungs-Nr 'Aus feuerverzinktem Stahl.
Inkl. Fundament/e und Erdarbeiten.
Einschl. Rückbau und Entsorgung der Fundamente.
Als arretier- und abschließbare Drehkreuzanlage inkl. Schließung, Schloss mit 3 Schlüsseln.'.
Menge: 544,000 StWo
Leistungsbereich: 090
Kostengruppe DIN 276 2018-12: 391000000

#### Untertitel 03.05 BAUMSCHUTZ

*Hinweis: HINWEIS*
Alle gängigen und zurzeit bewährten Baumschutzmaßnahmen sind in den folgenden Richtlinien bzw. Regelwerken aufgeführt. Diese Richtlinien sind grundsätzlich einzuhalten.
Geltende Richtlinien in ihrer aktuell gültigen Fassung:
- DIN 18 920: Schutz von Bäumen und Pflanzbeständen
- RAS-LP 4: Richtlinien für die Anlage von Straßen,
Teil: Landschaftsbau, Abschnitt 4:
Schutz von Bäumen, Vegetationsbeständen und Tieren bei
Baumaßnahmen
- ZTV-Baumpflege: Zusätzliche technische Vertragsbedingungen
und Richtlinien für Baumpflege
- Baumschutzsatzung: Satzung zum Schutz des Baumbestandes
der Stadt Hennef Februar 2011.
Alle Schutzmaßnahmen sind während der Bauphase regelmäßig auf Einhaltung bzw. auf Funktionalität zu kontrollieren.

**03.05.0010 Stammschutz Ummantelung Bohlen Polsterung U 0,5-1m H 3m herstellen räumen**
STLB-Bau 2024-10 000
Stammschutz durch 50 mm dicken Bohlenmantel einschl. Polsterung gegen den Baum, Stammumfang in 1 m Höhe gemessen über 0,5 bis 1 m, Abstand vom Stamm mind. 10 cm, Höhe mind. 3 m, herstellen und räumen.
Menge: 2,000 St
Leistungsbereich: 000
Kostengruppe DIN 276 2018-12: 391000000

**03.05.0020 Stammschutz Ummantelung Bohlen Polsterung U 0,5-1m H 3m vorhalten**
STLB-Bau 2024-10 000
Stammschutz durch 50 mm dicken Bohlenmantel einschl. Polsterung gegen den Baum, Stammumfang in 1 m Höhe gemessen über 0,5 bis 1 m, Abstand vom Stamm mind. 10 cm, Höhe mind. 3 m, vorhalten,
Positionsmenge = Produkt aus '2 Stück'
(Vorhaltemenge)
mal '34 Monate'
(Vorhaltedauer).
Menge: 68,000 StWo
Leistungsbereich: 000
Kostengruppe DIN 276 2018-12: 391000000

**03.05.0030 Stammschutz Ummantelung Bohlen Polsterung U 0,5-1m H 3m abbauen lagern**
STLB-Bau 2024-10 000
Stammschutz durch 50 mm dicken Bohlenmantel einschl. Polsterung gegen den Baum, Stammumfang in 1 m Höhe gemessen über 0,5 bis 1 m, Abstand vom Stamm mind. 10 cm, Höhe mind. 3 m, abbauen und auf der Baustelle geordnet lagern.
Menge: 2,000 St
Leistungsbereich: 000
Kostengruppe DIN 276 2018-12: 391000000

**03.05.0040 Schutzzaun gg.mech.Schäden Bäume Gehölze Systemzaun herstellen räumen**
STLB-Bau 2024-10 000
Schutzzaun gegen mechanische Schäden an Bäumen und Gehölzen, Abstand 1,5 m, Abstand bei Säulenform der Krone 5 m, als Systemzaun mit Zaunelementen, herstellen und räumen.
Menge: 10,000 m
Leistungsbereich: 000
Kostengruppe DIN 276 2018-12: 391000000

**03.05.0050 Schutzzaun gg.mech.Schäden Bäume Gehölze Systemzaun vorhalten**
STLB-Bau 2024-10 000
Schutzzaun gegen mechanische Schäden an Bäumen und Gehölzen, Abstand 1,5 m, Abstand bei Säulenform der Krone 5 m, als Systemzaun mit Zaunelementen, vorhalten,
Positionsmenge = Produkt aus '10 m'
(Vorhaltemenge)
mal '20 Monate'
(Vorhaltedauer).
Menge: 200,000 mWo
Leistungsbereich: 000
Kostengruppe DIN 276 2018-12: 391000000

**03.05.0060 Schutzzaun gg.mech.Schäden Bäume Gehölze Systemzaun abbauen lagern**
STLB-Bau 2024-10 000
Schutzzaun gegen mechanische Schäden an Bäumen und Gehölzen, Abstand 1,5 m, Abstand bei Säulenform der Krone 5 m, als Systemzaun mit Zaunelementen, abbauen und auf der Baustelle geordnet lagern.
Menge: 10,000 m
Leistungsbereich: 000
Kostengruppe DIN 276 2018-12: 391000000

**03.05.0070 Vlies / Jute auslegen**
Vlies / Jute zum Schutz freigelegter Feinwurzelbereiche
auslegen, befeuchten und entsprechend dem Baufortschritt
wieder aufnehmen und entsorgen.
Menge: 5,000 m2
Kostengruppe DIN 276 2018-12: 391000000

**03.05.0080 Wurzelschnitt / Wurzelbehandlung**
Wurzelbehandlung durchführen, d.h. Wurzel fachgerecht durchtrennen und mit einem fungizid haltigen Wundverschlussmittel behandeln.
Starkwurzeln D > 5,
einschl. Ummantelung der Wurzeln mit Vlies
oder Jutegewebe und befeuchten zum Schutz vor Austrocknung / Frost in Abstimmung mit Baumgutachter/AG.
Abgerechnet wird nach Starkwurzellänge.
Menge: 1,000 St
Kostengruppe DIN 276 2018-12: 391000000

#### Untertitel 03.06 BAUSTROM

*Hinweis: HINWEIS*
Für den Baustrom erfolgt eine direkte Abrechnung zwischen dem AN und dem Versorgungsunternehmen.
Eventuelle Anträge für Zwischenzähler sind durch den AN an den öffentlichen Versorger zu stellen. Die Kosten und Gebühren für diese Genehmigungen sind vom Bieter in die Einheitspreise der ausgeschriebenen Positionen der Baustromanlage einzurechnen.
Alle nachbeschr. Baustromverteiler sind abschließbar, gleichschließend, auszuführen und werden vom AN in den Gebäuden als Etagenverteiler sowie im Außenbereich aufgestellt sowie betriebs- und funktionsbereit angeschlossen.
Sämtliche Komponenten der Baustromversorgung des AN sind gemäß den einschlägigen Normen, VDI und VDE-Bestimmungen zu errichten.

**03.06.0010 Baustromberechnung und Bemessung der Verteilerschränke**
Bemessung und Anpassung der nachbeschr. Baustrom- Haupt- und Unterverteiler für die Baustromversorgung der Gebäude Q und C. Inkl. aller erforderlichen Abstimmungen und Baustrom-/ Berechnungen durch den AN.
Herstellung als geeignete Baustromanlage zum Anschluss von 3 Stück gr. Baukränen durch die Rohbauer der Gebäude Q+C (geplant sind aktuell 1 St. Kran für Gebäude Q und 2 St. Krane für Gebäude).
Menge: 1,000 psch
Kostengruppe DIN 276 2018-12: 391000000

*Hinweis: HAUPTVERTEILER*

**03.06.0020 Baustromverteiler Verteilerschrank 230/400VAC Freiluftaufstellung geschützt IP44 IK10 Kasten Standmontage aufbauen**
Baustromverteiler DIN EN 61439-4 (VDE 0660-600-4), als Verteilerschrank, Bedienung durch elektrotechnischen Laien, geeignet für die Versorgung frequenzgeregelter Antriebe, mit Berührungsschutzabdeckung DIN EN 50274 (VDE 0660-514), Gehäuse aus verzinktem Stahl, lackiert, Schutzklasse I,
Bemessungsstrom gemäß Vorort-Erfordernis durch den AN,
Bemessungsbetriebsspannung 230/400 V AC,
Bemessungsbelastungsfaktor gemäß Vorort-Erfordernis durch den AN,
Freiluftaufstellung geschützt, Schutzart IP 44 DIN EN 60529 (VDE 0470-1), Schutzart IK10 DIN EN 62262 (VDE 0470-100),
min. Umgebungstemperatur '-25' Grad C,
max. Umgebungstemperatur '40' Grad C,
max. Umgebungstemperatur täglicher Mittelwert '35' Grad C,
max. relative Luftfeuchte bei einer Temperatur von 40 Grad C '50' %, Verschmutzungsgrad 3 (schwer) DIN EN 61010-1 (VDE 0411-1),
Höhe über NN '2000' m, EMV-Umgebung A Gewerbe Industrie, Kastenbauform, generelle Erweiterung der Verteil- und Endstromkreise ohne Abschaltung, Anlage ortsveränderbar, Standmontage, einschl. Rohrgestell, aufbauen,
Bestückung mit nachstehender Stromkreisausrüstung.
Menge: 1,000 St
Kostengruppe DIN 276 2018-12: 391000000

**03.06.0030 Baustromverteiler Verteilerschrank 230/400VAC Freiluftaufstellung geschützt IP44 IK10 Kasten Standmontage vorhalten**
Baustromverteiler DIN EN 61439-4 (VDE 0660-600-4), als Verteilerschrank, Bedienung durch elektrotechnischen Laien, geeignet für die Versorgung frequenzgeregelter Antriebe, mit Berührungsschutzabdeckung DIN EN 50274 (VDE 0660-514), Gehäuse aus verzinktem Stahl, lackiert, Schutzklasse I,
Bemessungsstrom gemäß Vorort-Erfordernis durch den AN,
Bemessungsbetriebsspannung 230/400 V AC,
Bemessungsbelastungsfaktor gemäß Vorort-Erfordernis durch den AN,
Freiluftaufstellung geschützt, Schutzart IP 44 DIN EN 60529 (VDE 0470-1), Schutzart IK10 DIN EN 62262 (VDE 0470-100),
min. Umgebungstemperatur '-25' Grad C,
max. Umgebungstemperatur '40' Grad C,
max. Umgebungstemperatur täglicher Mittelwert '35' Grad C,
max. relative Luftfeuchte bei einer Temperatur von 40 Grad C '50' %, Verschmutzungsgrad 3 (schwer) DIN EN 61010-1 (VDE 0411-1),
Höhe über NN '2000' m, EMV-Umgebung A Gewerbe Industrie, Kastenbauform, generelle Erweiterung der Verteil- und Endstromkreise ohne Abschaltung, Anlage ortsveränderbar, Standmontage, einschl. Rohrgestell, vorhalten,
Positionsmenge = Produkt aus '1 Stück'
(Vorhaltemenge)
mal '26 Monate'
(Vorhaltedauer)
Bestückung mit nachstehender Stromkreisausrüstung.
Menge: 26,000 StMt
Kostengruppe DIN 276 2018-12: 391000000

**03.06.0040 Baustromverteiler Verteilerschrank 230/400VAC Freiluftaufstellung geschützt IP44 IK10 Kasten Standmontage betreiben**
Baustromverteiler DIN EN 61439-4 (VDE 0660-600-4), als Verteilerschrank, Bedienung durch elektrotechnischen Laien, geeignet für die Versorgung frequenzgeregelter Antriebe, mit Berührungsschutzabdeckung DIN EN 50274 (VDE 0660-514), Gehäuse aus verzinktem Stahl, lackiert, Schutzklasse I,
Bemessungsstrom gemäß Vorort-Erfordernis durch den AN,
Bemessungsbetriebsspannung 230/400 V AC,
Bemessungsbelastungsfaktor gemäß Vorort-Erfordernis durch den AN,
Freiluftaufstellung geschützt, Schutzart IP 44 DIN EN 60529 (VDE 0470-1), Schutzart IK10 DIN EN 62262 (VDE 0470-100),
min. Umgebungstemperatur '-25' Grad C,
max. Umgebungstemperatur '40' Grad C,
max. Umgebungstemperatur täglicher Mittelwert '35' Grad C,
max. relative Luftfeuchte bei einer Temperatur von 40 Grad C '50' %, Verschmutzungsgrad 3 (schwer) DIN EN 61010-1 (VDE 0411-1),
Höhe über NN '2000' m, EMV-Umgebung A Gewerbe Industrie, Kastenbauform, generelle Erweiterung der Verteil- und Endstromkreise ohne Abschaltung, Anlage ortsveränderbar, Standmontage, einschl. Rohrgestell, betreiben,
Positionsmenge = Produkt aus '1 Stück'
(Betriebsmenge)
mal '26 Monate'
(Betriebsdauer)
Bestückung mit nachstehender Stromkreisausrüstung.
Menge: 26,000 StMt
Kostengruppe DIN 276 2018-12: 391000000

**03.06.0050 Baustromverteiler Verteilerschrank 230/400VAC Freiluftaufstellung geschützt IP44 IK10 Kasten Standmontage prüfen monatli**
Baustromverteiler DIN EN 61439-4 (VDE 0660-600-4), als Verteilerschrank, Bedienung durch elektrotechnischen Laien, geeignet für die Versorgung frequenzgeregelter Antriebe, mit Berührungsschutzabdeckung DIN EN 50274 (VDE 0660-514), Gehäuse aus verzinktem Stahl, lackiert, Schutzklasse I,
Bemessungsstrom gemäß Vorort-Erfordernis durch den AN,
Bemessungsbetriebsspannung 230/400 V AC,
Bemessungsbelastungsfaktor gemäß Vorort-Erfordernis durch den AN,
Freiluftaufstellung geschützt, Schutzart IP 44 DIN EN 60529 (VDE 0470-1), Schutzart IK10 DIN EN 62262 (VDE 0470-100),
min. Umgebungstemperatur '-25' Grad C,
max. Umgebungstemperatur '40' Grad C,
max. Umgebungstemperatur täglicher Mittelwert '35' Grad C,
max. relative Luftfeuchte bei einer Temperatur von 40 Grad C '50' %, Verschmutzungsgrad 3 (schwer) DIN EN 61010-1 (VDE 0411-1),
Höhe über NN '2000' m, EMV-Umgebung A Gewerbe Industrie, Kastenbauform, generelle Erweiterung der Verteil- und Endstromkreise ohne Abschaltung, Anlage ortsveränderbar, Standmontage, einschl. Rohrgestell, prüfen, monatlich,
Positionsmenge = Produkt aus '1 Stück'
(Vorhaltemenge)
mal '26 Monate'
(Vorhaltedauer)
Bestückung mit nachstehender Stromkreisausrüstung.
Menge: 26,000 StMt
Kostengruppe DIN 276 2018-12: 391000000

**03.06.0060 Baustromverteiler Verteilerschrank Bemessungsstrom**
Baustromverteiler DIN EN 61439-4 (VDE 0660-600-4), als
Verteilerschrank, geeignet für die Versorgung
frequenzgeregelter Antriebe, mit
Berührungsschutzabdeckung DIN EN 50274 (VDE 0660-514),
Gehäuse aus verzinktem Stahl, lackiert, Schutzklasse I,
Bemessungsstrom gemäß Vorort-Erfordernis durch den AN,
Bemessungsbetriebsspannung 230/400 V AC,
Bemessungsbelastungsfaktor gemäß Vorort-Erfordernis durch den AN,
Freiluftaufstellung geschützt, Schutzart IP 44 DIN EN 60529 (VDE 0470-1),
Schutzart IK10 DIN EN 62262 (VDE 0470-100),
min. Umgebungstemperatur '-25' Grad C,
max. Umgebungstemperatur '40' Grad C,
max. Umgebungstemperatur täglicher Mittelwert '35' Grad C,
max. relative Luftfeuchte bei einer Temperatur von 40
Grad C '50' %, Verschmutzungsgrad 3 - schwer,
Höhe über NN '2000' m, EMV-Umgebung A Gewerbe
Industrie, Kastenbauform, generelle Erweiterung der
Verteil- und Endstromkreise ohne Abschaltung, Anlage
ortsveränderbar, Standmontage, einschl. Rohrgestell,
Bestückung mit nachstehender Stromkreisausrüstung,
auf dem Baugelände oder im Gebäude umsetzen, Entfernung
bis 300 m. Neuer Aufstellort gemäß Angabe AG-Objektüberwachung.
Menge: 1,000 St
Kostengruppe DIN 276 2018-12: 391000000

**03.06.0070 Baustromverteiler Verteilerschrank Bemessungsstrom**
Da die vorbeschr. Baustromverteiler "Verteilerschrank" den anderen Baufirmen zur Verfügung gestellt werden müssen, sind sie abschnittsweise und bis Nutzungsende zu einem späteren Zeitpunkt nach Anordnung der AG-Objektüberwachung. abzubauen und zu entfernen.
Menge: 1,000 St
Kostengruppe DIN 276 2018-12: 391000000

*Hinweis: UNTERVERTEILER*

**03.06.0080 Baustromverteiler Endverteiler I 63 A 230/400VAC Freiluftaufstellung geschützt IP44 IK10 Kasten Standmontage aufbauen**
STLB-Bau 2024-10 054
Baustromverteiler DIN EN 61439-4 (VDE 0660-600-4), als Endverteiler, Bedienung durch elektrotechnischen Laien, geeignet für die Versorgung frequenzgeregelter Antriebe, mit Berührungsschutzabdeckung DIN EN 50274 (VDE 0660-514), Gehäuse aus verzinktem Stahl, lackiert, Schutzklasse I,
Bemessungsstrom I Index nA tiefgestellt '63' A, Bemessungsbetriebsspannung 230/400 V AC,
Bemessungsbelastungsfaktor '0,8', Freiluftaufstellung geschützt, Schutzart IP 44 DIN EN 60529 (VDE 0470-1), Schutzart IK10 DIN EN 62262 (VDE 0470-100),
min. Umgebungstemperatur '-25' Grad C,
max. Umgebungstemperatur '40' Grad C,
max. Umgebungstemperatur täglicher Mittelwert '35' Grad C,
max. relative Luftfeuchte bei einer Temperatur von 40 Grad C '50' %, Verschmutzungsgrad 3 (schwer) DIN EN 61010-1 (VDE 0411-1),
Höhe über NN '2000' m, EMV-Umgebung A Gewerbe Industrie, Kastenbauform, generelle Erweiterung der Verteil- und Endstromkreise ohne Abschaltung, Anlage ortsveränderbar, Standmontage, einschl. Rohrgestell, aufbauen,
Bestückung mit nachstehender Stromkreisausrüstung.
Menge: 17,000 St
Leistungsbereich: 054
Kostengruppe DIN 276 2018-12: 391000000

**03.06.0090 Baustromverteiler Endverteiler I 63 A 230/400VAC Freiluftaufstellung geschützt IP44 IK10 Kasten Standmontage vorhalten**
STLB-Bau 2024-10 054
Baustromverteiler DIN EN 61439-4 (VDE 0660-600-4), als Endverteiler, Bedienung durch elektrotechnischen Laien, geeignet für die Versorgung frequenzgeregelter Antriebe, mit Berührungsschutzabdeckung DIN EN 50274 (VDE 0660-514), Gehäuse aus verzinktem Stahl, lackiert, Schutzklasse I,
Bemessungsstrom I Index nA tiefgestellt '63' A, Bemessungsbetriebsspannung 230/400 V AC,
Bemessungsbelastungsfaktor '0,8', Freiluftaufstellung geschützt, Schutzart IP 44 DIN EN 60529 (VDE 0470-1), Schutzart IK10 DIN EN 62262 (VDE 0470-100),
min. Umgebungstemperatur '-25' Grad C,
max. Umgebungstemperatur '40' Grad C,
max. Umgebungstemperatur täglicher Mittelwert '35' Grad C,
max. relative Luftfeuchte bei einer Temperatur von 40 Grad C '50' %, Verschmutzungsgrad 3 (schwer) DIN EN 61010-1 (VDE 0411-1),
Höhe über NN '2000' m, EMV-Umgebung A Gewerbe Industrie, Kastenbauform, generelle Erweiterung der Verteil- und Endstromkreise ohne Abschaltung, Anlage ortsveränderbar, Standmontage, einschl. Rohrgestell, vorhalten,
Positionsmenge = Produkt aus '17 Stück'
(Vorhaltemenge)
mal '26 Monate'
(Vorhaltedauer)
Bestückung mit nachstehender Stromkreisausrüstung.
Menge: 442,000 StMt
Leistungsbereich: 054
Kostengruppe DIN 276 2018-12: 391000000

**03.06.0100 Baustromverteiler Endverteiler I 63 A 230/400VAC Freiluftaufstellung geschützt IP44 IK10 Kasten Standmontage betreiben**
STLB-Bau 2024-10 054
Baustromverteiler DIN EN 61439-4 (VDE 0660-600-4), als Endverteiler, Bedienung durch elektrotechnischen Laien, geeignet für die Versorgung frequenzgeregelter Antriebe, mit Berührungsschutzabdeckung DIN EN 50274 (VDE 0660-514), Gehäuse aus verzinktem Stahl, lackiert, Schutzklasse I,
Bemessungsstrom I Index nA tiefgestellt '63' A, Bemessungsbetriebsspannung 230/400 V AC,
Bemessungsbelastungsfaktor '0,8', Freiluftaufstellung geschützt, Schutzart IP 44 DIN EN 60529 (VDE 0470-1), Schutzart IK10 DIN EN 62262 (VDE 0470-100),
min. Umgebungstemperatur '-25' Grad C,
max. Umgebungstemperatur '40' Grad C,
max. Umgebungstemperatur täglicher Mittelwert '35' Grad C,
max. relative Luftfeuchte bei einer Temperatur von 40 Grad C '50' %, Verschmutzungsgrad 3 (schwer) DIN EN 61010-1 (VDE 0411-1),
Höhe über NN '2000' m, EMV-Umgebung A Gewerbe Industrie, Kastenbauform, generelle Erweiterung der Verteil- und Endstromkreise ohne Abschaltung, Anlage ortsveränderbar, Standmontage, einschl. Rohrgestell, betreiben,
Positionsmenge = Produkt aus '17 Stück'
(Betriebsmenge)
mal '26 Monate'
(Betriebsdauer)
Bestückung mit nachstehender Stromkreisausrüstung.
Menge: 442,000 StMt
Leistungsbereich: 054
Kostengruppe DIN 276 2018-12: 391000000

**03.06.0110 Baustromverteiler Endverteiler I 63 A 230/400VAC Freiluftaufstellung geschützt IP44 IK10 Kasten Standmontage prüfen mona**
STLB-Bau 2024-10 054
Baustromverteiler DIN EN 61439-4 (VDE 0660-600-4), als Endverteiler, Bedienung durch elektrotechnischen Laien, geeignet für die Versorgung frequenzgeregelter Antriebe, mit Berührungsschutzabdeckung DIN EN 50274 (VDE 0660-514), Gehäuse aus verzinktem Stahl, lackiert, Schutzklasse I,
Bemessungsstrom I Index nA tiefgestellt '63' A, Bemessungsbetriebsspannung 230/400 V AC,
Bemessungsbelastungsfaktor '0,8', Freiluftaufstellung geschützt, Schutzart IP 44 DIN EN 60529 (VDE 0470-1), Schutzart IK10 DIN EN 62262 (VDE 0470-100),
min. Umgebungstemperatur '-25' Grad C,
max. Umgebungstemperatur '40' Grad C,
max. Umgebungstemperatur täglicher Mittelwert '35' Grad C,
max. relative Luftfeuchte bei einer Temperatur von 40 Grad C '50' %, Verschmutzungsgrad 3 (schwer) DIN EN 61010-1 (VDE 0411-1),
Höhe über NN '2000' m, EMV-Umgebung A Gewerbe Industrie, Kastenbauform, generelle Erweiterung der Verteil- und Endstromkreise ohne Abschaltung, Anlage ortsveränderbar, Standmontage, einschl. Rohrgestell, prüfen, monatlich,
Positionsmenge = Produkt aus '17 Stück'
(Vorhaltemenge)
mal '26 Monate'
(Vorhaltedauer)
Bestückung mit nachstehender Stromkreisausrüstung.
Menge: 442,000 StMt
Leistungsbereich: 054
Kostengruppe DIN 276 2018-12: 391000000

**03.06.0120 Baustromverteiler Endverteiler Bemessungsstrom**
Baustromverteiler DIN EN 61439-4 (VDE 0660-600-4), als
Endverteiler, geeignet für die Versorgung
frequenzgeregelter Antriebe, mit
Berührungsschutzabdeckung DIN EN 50274 (VDE 0660-514),
Gehäuse aus verzinktem Stahl, lackiert, Schutzklasse I,
 Bemessungsstrom
 I Index nA tiefgestellt '63' A,
Bemessungsbetriebsspannung 230/400 V AC,
Bemessungsbelastungsfaktor '0,8', Freiluftaufstellung
geschützt, Schutzart IP 44 DIN EN 60529 (VDE 0470-1),
Schutzart IK10 DIN EN 62262 (VDE 0470-100),
min. Umgebungstemperatur '-25' Grad C,
max. Umgebungstemperatur '40' Grad C,
max. Umgebungstemperatur täglicher Mittelwert '35' Grad
 C,
max. relative Luftfeuchte bei einer Temperatur von 40
Grad C '50' %, Verschmutzungsgrad 3 - schwer,
Höhe über NN '2000' m, EMV-Umgebung A Gewerbe
Industrie, Kastenbauform, generelle Erweiterung der
Verteil- und Endstromkreise ohne Abschaltung, Anlage
ortsveränderbar, Standmontage, einschl. Rohrgestell,
Bestückung mit nachstehender Stromkreisausrüstung,
auf dem Baugelände oder im Gebäude umsetzen, Entfernung bis 300 m. Neuer Aufstellort gemäß Angabe AG-Objektüberwachung.
Menge: 17,000 St
Kostengruppe DIN 276 2018-12: 391000000

**03.06.0130 Baustromverteiler Endverteiler Bemessungsstrom**
Da die vorbeschr. Baustromverteiler "Endverteiler" den anderen Baufirmen zur Verfügung gestellt werden müssen, sind sie abschnittsweise und bis Nutzungsende zu einem späteren Zeitpunkt nach Anordnung der AG-Objektüberwachung abzubauen und zu entfernen.
Menge: 17,000 St
Kostengruppe DIN 276 2018-12: 391000000

**03.06.0140 Einspeisestromkreis Baustromverteiler 63A Lasttrennschalter einpolig**
Einspeisestromkreis für Baustromverteiler,
Bemessungsstrom I Index n tiefgestellt 63 A,
Bemessungsbelastungsfaktor '0,8',
Stromkreis bestückt mit Lasttrennschalter, einpolig,
verdrahtet auf Klemmanschluss, 5-polig.
Menge: 18,000 St
Kostengruppe DIN 276 2018-12: 391000000

**03.06.0150 Endstromkreis Baustromverteiler 16A Leitungsschutzschalter Char.C einpolig**
STLB-Bau 2024-10 054
Endstromkreis für Baustromverteiler, Bemessungsstrom I Index n tiefgestellt 16 A,
Bemessungsbelastungsfaktor '1',
 Stromkreis bestückt mit Leitungsschutzschalter, Charakteristik C, einpolig, verdrahtet auf CEE-Steckdose 16 A, 5-polig, 6h,
Anzahl Steckvorrichtungen '1' St.
Menge: 36,000 St
Leistungsbereich: 054
Kostengruppe DIN 276 2018-12: 391000000

**03.06.0160 Endstromkreis Baustromverteiler 32A Leitungsschutzschalter Char.C einpolig**
STLB-Bau 2024-10 054
Endstromkreis für Baustromverteiler, Bemessungsstrom I Index n tiefgestellt 32 A,
Bemessungsbelastungsfaktor '1',
 Stromkreis bestückt mit Leitungsschutzschalter, Charakteristik C, einpolig, verdrahtet auf CEE-Steckdose 32 A, 5-polig, 6h,
Anzahl Steckvorrichtungen '1' St.
Menge: 36,000 St
Leistungsbereich: 054
Kostengruppe DIN 276 2018-12: 391000000

**03.06.0170 Endstromkreis Baustromverteiler 63A Leitungsschutzschalter Char.C einpolig**
STLB-Bau 2024-10 054
Endstromkreis für Baustromverteiler, Bemessungsstrom I Index n tiefgestellt 63 A,
Bemessungsbelastungsfaktor '1',
 Stromkreis bestückt mit Leitungsschutzschalter, Charakteristik C, einpolig, verdrahtet auf CEE-Steckdose 63 A, 5-polig, 6h,
Anzahl Steckvorrichtungen '1' St.
Menge: 18,000 St
Leistungsbereich: 054
Kostengruppe DIN 276 2018-12: 391000000

**03.06.0180 Endstromkreis Baustromverteiler 16A Leitungsschutzschalter Char.Ceinpolig**
Endstromkreis für Baustromverteiler, Bemessungsstrom I
Index n tiefgestellt 16 A,
Bemessungsbelastungsfaktor '0,8',
Stromkreis bestückt mit Leitungsschutzschalter,
Charakteristik C, einpolig, verdrahtet auf
Schutzkontaktsteckdose 16A, 1-polig,
Anzahl Steckvorrichtungen '6' St.
Menge: 108,000 St
Kostengruppe DIN 276 2018-12: 391000000

**03.06.0190 Anschlussltg Baustrom verlegen**
STLB-Bau 2024-10 000
Anschlussleitungen auf der Baustelle für die Baustromversorgung der Baulichkeiten der Baustelle, verlegen.
Menge: 2000,000 m
Leistungsbereich: 000
Kostengruppe DIN 276 2018-12: 391000000

**03.06.0200 Anschlussltg Baustrom vorhalten**
STLB-Bau 2024-10 000
Anschlussleitungen auf der Baustelle für die Baustromversorgung der Baulichkeiten der Baustelle, vorhalten,
Positionsmenge = Produkt aus '2000 m'
(Vorhaltemenge)
mal '26 Monate'
(Vorhaltedauer).
Menge: 52000,000 mMt
Leistungsbereich: 000
Kostengruppe DIN 276 2018-12: 391000000

**03.06.0210 Anschlussltg Baustrom räumen**
Da die Anschlussleitungen für den Baustrom der
Baulichkeiten der Baustelle den anderen Baufirmen zur
Verfügung gestellt werden müssen, sind sie
abschnittsweise und bis Nutzungsende zu einem späteren
Zeitpunkt nach Anordnung der AG-Bauleitung abzubauen
und
zu entfernen.
Menge: 2000,000 m
Kostengruppe DIN 276 2018-12: 391000000

**03.06.0220 Stromzähler ablesen, dokumentieren**
Ablesen von Stromzählern an Baustromverteilern, dokumentieren der Zählerstände und angeschlossenen Stromnutzer, Dokumentation an AG übergeben, Abrechnung
nach Anzahl der abgelesenen Zähler. Zeitpunkte nach
Wahl des AG.
Menge: 18,000 St
Kostengruppe DIN 276 2018-12: 391000000

#### Untertitel 03.07 BAUWASSER

*Hinweis: HINWEIS*
Die Bauwasseranlage, insbesondere deren Leitungen und Übergabestellen (Zapfstellen), sind frostsicher einschl. erforderlicher Begleitheizung und gegen
Witterungseinflüsse und Beschädigungen geschützter Dämmungen zu errichten und instandzuhalten. Evtl. Erdarbeiten sind für die Herstellung und den Rückbau
der kompletten Bauwasseranlage vom Bieter einzurechnen.
Wasserzähler sind durch den AN an den öffentlichen Versorger zu stellen. Die Kosten und Gebühren für diese Genehmigungen sind vom Bieter in die Einheitspreise der ausgeschriebenen Positionen der Bauwasseranlage einzurechnen.

**03.07.0010 Bauwasseranschluss einrichten**
STLB-Bau 2024-10 000
Bauwasseranschluss am Hydranten einrichten.
Menge: 2,000 St
Leistungsbereich: 000
Kostengruppe DIN 276 2018-12: 391000000

**03.07.0020 Bauwasseranschluss vorhalten**
STLB-Bau 2024-10 000
Bauwasseranschluss am Hydranten vorhalten,
Positionsmenge = Produkt aus '2'
(Vorhaltemenge)
mal '34 Monate'
(Vorhaltedauer).
Menge: 68,000 StMt
Leistungsbereich: 000
Kostengruppe DIN 276 2018-12: 391000000

**03.07.0030 Bauwasseranschluss abbauen**
Da die Bauwasseranschlüsse den anderen Baufirmen zur
Verfügung gestellt werden müssen, sind sie abschnittsweise und bis Nutzungsende zu einem späteren Zeitpunkt nach Anordnung der AG-Bauleitung abzubauen
und zu entfernen.
Menge: 2,000 St
Kostengruppe DIN 276 2018-12: 391000000

**03.07.0040 Anschlussltg Wasser verlegen**
STLB-Bau 2024-10 000
Anschlussleitung zwischen dem Netz der öffentlichen Ver- und Entsorgungsträger und der Übergabestelle auf der Baustelle bzw. dem Baugrundstück, gemäß Lageplan, für Wasser, nach Anweisung der öffentlichen Ver- und Entsorgungsbetriebe verlegen.
Menge: 70,000 m
Leistungsbereich: 000
Kostengruppe DIN 276 2018-12: 391000000

**03.07.0050 Anschlussltg Wasser vorhalten**
STLB-Bau 2024-10 000
Anschlussleitung zwischen dem Netz der öffentlichen Ver- und Entsorgungsträger und der Übergabestelle auf der Baustelle bzw. dem Baugrundstück, gemäß Lageplan, für Wasser, nach Anweisung der öffentlichen Ver- und Entsorgungsbetriebe vorhalten,
Positionsmenge = Produkt aus '70 m'
(Vorhaltemenge)
mal '34 Monate'
(Vorhaltedauer).
Menge: 2380,000 mMt
Leistungsbereich: 000
Kostengruppe DIN 276 2018-12: 391000000

**03.07.0060 Anschlussltg Wasser räumen**
Da die Wasser-Anschlussleitungen den anderen Baufirmen zur Verfügung gestellt werden müssen, sind sie
abschnittsweise und bis Nutzungsende zu einem späteren Zeitpunkt nach Anordnung der AG-Bauleitung abzubauen und zu entfernen.
Menge: 70,000 m
Kostengruppe DIN 276 2018-12: 391000000

**03.07.0070 Anschlussltg Wasser DN150 verlegen**
STLB-Bau 2024-10 000
Anschlussleitungen auf der Baustelle für die Wasserversorgung der Baulichkeiten der Baustelle, DN 150, verlegen.
Menge: 150,000 m
Leistungsbereich: 000
Kostengruppe DIN 276 2018-12: 391000000

**03.07.0080 Anschlussltg Wasser DN150 vorhalten**
STLB-Bau 2024-10 000
Anschlussleitungen auf der Baustelle für die Wasserversorgung der Baulichkeiten der Baustelle, DN 150, vorhalten,
Positionsmenge = Produkt aus '150 m'
(Vorhaltemenge)
mal '34 Monate'
(Vorhaltedauer).
Menge: 5100,000 mMt
Leistungsbereich: 000
Kostengruppe DIN 276 2018-12: 391000000

**03.07.0090 Anschlussltg Wasser DN150 räumen**
Da die Anschlussleitungen DN150 für die
Wasserversorgung der Baulichkeiten der Baustelle den
anderen Baufirmen zur Verfügung gestellt werden müssen, sind sie abschnittsweise und bis Nutzungsende zu einem späteren Zeitpunkt nach Anordnung der AG-Bauleitung abzubauen und zu entfernen.
Menge: 150,000 m
Kostengruppe DIN 276 2018-12: 391000000

**03.07.0100 Wasserzähler ablesen dokumentieren**
Ablesen von Wasserzählern, dokumentieren der
Zählerstände und angeschlossenen Verbraucher,
Dokumentation an AG übergeben, Abrechnung nach Anzahl der abgelesenen Zähler. Zeitpunkte nach Wahl des AG.
Menge: 2,000 St
Kostengruppe DIN 276 2018-12: 391000000

#### Untertitel 03.08 ABWASSER

*Hinweis: HINWEIS*
Nachbeschr. "Abwasseranschlüsse" und "Anschlussltg. Entwässerung" umfassen alle erforderlichen Abwasseranschlüsse der Baustelle, einschl. Entwässerung der sanitären Einrichtungen der Büro-, Sanitäts- und Sanitärcontainer (WCs, Duschen, Wasch- und Spülbecken, Entnahmestellen, o.ä.).

*Hinweis: Anschluss für Abwasser ist nicht vorh., die*
Anschluss für Abwasser ist nicht vorh., die
Heranführung erfolgt durch den AN und wird gesondert
vergütet, die Kosten für die Ableitung trägt der AN.

**03.08.0010 Abwasseranschluss DN150 herstellen**
STLB-Bau 2024-10 000
Anschluss innerhalb der Baustelleneinrichtung für die Abwasserentsorgung der Baulichkeiten der Baustelle, DN 150, herstellen.
Menge: 2,000 St
Leistungsbereich: 000
Kostengruppe DIN 276 2018-12: 391000000

**03.08.0020 Abwasseranschluss DN150 vorhalten**
STLB-Bau 2024-10 000
Anschluss innerhalb der Baustelleneinrichtung für die Abwasserentsorgung der Baulichkeiten der Baustelle, DN 150, vorhalten,
Positionsmenge = Produkt aus '2 Stück'
(Vorhaltemenge)
mal '34 Monate'
(Vorhaltedauer).
Menge: 68,000 StMt
Leistungsbereich: 000
Kostengruppe DIN 276 2018-12: 391000000

**03.08.0030 Abwasseranschluss DN150 räumen**
STLB-Bau 2024-10 000
Anschluss innerhalb der Baustelleneinrichtung für die Abwasserentsorgung der Baulichkeiten der Baustelle, DN 150, räumen, Ausführung gemäß Einzelbeschreibung,
Einzelbeschreibungs-Nr 'Die Abwasseranschlüsse der anderen Baufirmen sind abschnittsweise und bis Nutzungsende zu einem späteren Zeitpunkt nach Anordnung der AG-Bauüberwachung abzubauen und zu entfernen.'.
Menge: 2,000 St
Leistungsbereich: 000
Kostengruppe DIN 276 2018-12: 391000000

**03.08.0040 Anschlussltg Entwässerung verlegen**
STLB-Bau 2024-10 000
Anschlussleitung zwischen dem Netz der öffentlichen Ver- und Entsorgungsträger und der Übergabestelle auf der Baustelle bzw. dem Baugrundstück, gemäß Lageplan, für die Entwässerung, nach Anweisung der öffentlichen Ver- und Entsorgungsbetriebe verlegen.
Menge: 100,000 m
Leistungsbereich: 000
Kostengruppe DIN 276 2018-12: 391000000

**03.08.0050 Anschlussltg Entwässerung vorhalten**
STLB-Bau 2024-10 000
Anschlussleitung zwischen dem Netz der öffentlichen Ver- und Entsorgungsträger und der Übergabestelle auf der Baustelle bzw. dem Baugrundstück, gemäß Lageplan, für die Entwässerung, nach Anweisung der öffentlichen Ver- und Entsorgungsbetriebe vorhalten,
Positionsmenge = Produkt aus '100 m'
(Vorhaltemenge)
mal '34 Monate'
(Vorhaltedauer).
Menge: 3400,000 mMt
Leistungsbereich: 000
Kostengruppe DIN 276 2018-12: 391000000

**03.08.0060 Anschlussltg Entwässerung räumen**
STLB-Bau 2024-10 000
Anschlussleitung zwischen dem Netz der öffentlichen Ver- und Entsorgungsträger und der Übergabestelle auf der Baustelle bzw. dem Baugrundstück, gemäß Lageplan, für die Entwässerung, nach Anweisung der öffentlichen Ver- und Entsorgungsbetriebe räumen.
Menge: 100,000 m
Leistungsbereich: 000
Kostengruppe DIN 276 2018-12: 391000000

**03.08.0070 Anschlussltg Abwasser DN150 verlegen**
STLB-Bau 2024-10 000
Anschlussleitungen auf der Baustelle für die Abwasserentsorgung der Baulichkeiten der Baustelle, DN 150, verlegen.
Menge: 100,000 m
Leistungsbereich: 000
Kostengruppe DIN 276 2018-12: 391000000

**03.08.0080 Anschlussltg Abwasser DN150 vorhalten**
STLB-Bau 2024-10 000
Anschlussleitungen auf der Baustelle für die Abwasserentsorgung der Baulichkeiten der Baustelle, DN 150, vorhalten,
Positionsmenge = Produkt aus '100 m'
(Vorhaltemenge)
mal '34 Monate'
(Vorhaltedauer).
Menge: 3400,000 mMt
Leistungsbereich: 000
Kostengruppe DIN 276 2018-12: 391000000

**03.08.0090 Anschlussltg Abwasser DN150 räumen**
STLB-Bau 2024-10 000
Anschlussleitungen auf der Baustelle für die Abwasserentsorgung der Baulichkeiten der Baustelle, DN 150, räumen.
Menge: 100,000 m
Leistungsbereich: 000
Kostengruppe DIN 276 2018-12: 391000000

#### Untertitel 03.09 KABEL- UND LEITUNGSBRÜCKEN, -AUFSTÄNDERUNGEN

**03.09.0010 Kabelbrücke aufbauen**
STLB-Bau 2024-10 000
Behelfsmäßige Kabelbrücke, für Stromversorgungskabel, aufbauen.
Menge: 100,000 m2
Leistungsbereich: 000
Kostengruppe DIN 276 2018-12: 391000000

**03.09.0020 Kabelbrücke vorhalten**
STLB-Bau 2024-10 000
Behelfsmäßige Kabelbrücke, für Stromversorgungskabel, vorhalten,
Positionsmenge = Produkt aus '100 m2'
(Vorhaltemenge)
mal '26 Monate'
(Vorhaltedauer).
Menge: 2600,000 m2Mt
Leistungsbereich: 000
Kostengruppe DIN 276 2018-12: 391000000

**03.09.0030 Kabelbrücke instand halten**
STLB-Bau 2024-10 000
Behelfsmäßige Kabelbrücke, für Stromversorgungskabel, instand halten DIN 31051,
Positionsmenge = Produkt aus '100 m2'
(Instandhaltemenge)
mal '26 Monate'
(Instandhaltedauer).
Menge: 2600,000 m2Mt
Leistungsbereich: 000
Kostengruppe DIN 276 2018-12: 391000000

**03.09.0040 Kabelbrücke umsetzen**
Behelfsmäßige Kabelbrücke, für Stromversorgungskabel,
umsetzen. Neuer Aufstellort gemäß Angabe AG-Bauleitung.
Menge: 100,000 m2
Kostengruppe DIN 276 2018-12: 391000000

**03.09.0050 Kabelbrücke abbauen**
Da die vorbeschr. "Behelfsmäßige Kabelbrücke, für
Stromversorgungskabel" den anderen Baufirmen zur
Verfügung gestellt werden müssen, sind sie
abschnittsweise und bis Nutzungsende zu einem späteren
Zeitpunkt nach Anordnung der AG-Bauleitung abzubauen
und zu
 entfernen.
Menge: 100,000 m2
Kostengruppe DIN 276 2018-12: 391000000

**03.09.0060 Kabelbrücke abbauen lagern**
STLB-Bau 2024-10 000
Behelfsmäßige Kabelbrücke, für Stromversorgungskabel, abbauen und lagern.
Menge: 100,000 m2
Leistungsbereich: 000
Kostengruppe DIN 276 2018-12: 391000000

**03.09.0070 Kabelbrücke H 4,5-5m Anfahrschutz aufbauen**
STLB-Bau 2024-10 000
Behelfsmäßige Kabelbrücke, für Stromversorgungskabel, Durchfahrtshöhe über 4,5 bis 5 m, einschl. Anfahrschutz, aufbauen.
Menge: 50,000 m2
Leistungsbereich: 000
Kostengruppe DIN 276 2018-12: 391000000

**03.09.0080 Kabelbrücke H 4,5-5m Anfahrschutz vorhalten**
STLB-Bau 2024-10 000
Behelfsmäßige Kabelbrücke, für Stromversorgungskabel, Durchfahrtshöhe über 4,5 bis 5 m, einschl. Anfahrschutz, vorhalten,
Positionsmenge = Produkt aus '50 m2'
(Vorhaltemenge)
mal '26 Monate'
(Vorhaltedauer).
Menge: 1300,000 m2Mt
Leistungsbereich: 000
Kostengruppe DIN 276 2018-12: 391000000

**03.09.0090 Kabelbrücke H 4,5-5m Anfahrschutz instand halten**
STLB-Bau 2024-10 000
Behelfsmäßige Kabelbrücke, für Stromversorgungskabel, Durchfahrtshöhe über 4,5 bis 5 m, einschl. Anfahrschutz, instand halten DIN 31051,
Positionsmenge = Produkt aus '50 m2'
(Instandhaltemenge)
mal '26 Monate'
(Instandhaltedauer).
Menge: 1300,000 m2Mt
Leistungsbereich: 000
Kostengruppe DIN 276 2018-12: 391000000

**03.09.0100 Kabelbrücke H 4,5-5m Anfahrschutz umsetzen**
Behelfsmäßige Kabelbrücke, für Stromversorgungskabel, Durchfahrtshöhe über 4,5 bis 5 m, einschl. Anfahrschutz, umsetzen. Neuer Aufstellort gemäß Angabe AG-Objektüberwachung.
Menge: 50,000 m2
Kostengruppe DIN 276 2018-12: 391000000

**03.09.0110 Kabelsbrücke H 4,5-5m Anfahrschutz abbauen**
Da die vorbeschr. "Behelfsmäßigen Kabelbrücken, für
Stromversorgungskabel, Durchfahrtshöhe über 4,5 bis 5
m, einschl. Anfahrschutz" den anderen Baufirmen zur Verfügung gestellt werden müssen, sind sie abschnittsweise und bis Nutzungsende zu einem späteren Zeitpunkt nach Anordnung der AG-Objektüberwachung. abzubauen und zu entfernen.
Menge: 50,000 m2
Kostengruppe DIN 276 2018-12: 391000000

**03.09.0120 Kabelbrücke H 4,5-5m Anfahrschutz abbauen lagern**
STLB-Bau 2024-10 000
Behelfsmäßige Kabelbrücke, für Stromversorgungskabel, Durchfahrtshöhe über 4,5 bis 5 m, einschl. Anfahrschutz, abbauen und lagern.
Menge: 50,000 m2
Leistungsbereich: 000
Kostengruppe DIN 276 2018-12: 391000000

**03.09.0130 Leitungsbehelfsbrücke aufbauen**
STLB-Bau 2024-10 000
Behelfsbrücke für Leitungen, in Geländehöhe, für Versorgungsleitungen, aufbauen.
Menge: 100,000 m2
Leistungsbereich: 000
Kostengruppe DIN 276 2018-12: 391000000

**03.09.0140 Leitungsbehelfsbrücke vorhalten**
STLB-Bau 2024-10 000
Behelfsbrücke für Leitungen, gemäß statischem Nachweis des AN, in Geländehöhe, für Versorgungsleitungen, vorhalten,
Positionsmenge = Produkt aus '100 m2'
(Vorhaltemenge)
mal '26 Monate'
(Vorhaltedauer).
Menge: 2600,000 m2Mt
Leistungsbereich: 000
Kostengruppe DIN 276 2018-12: 391000000

**03.09.0150 Leitungsbehelfsbrücke instand halten**
STLB-Bau 2024-10 000
Behelfsbrücke für Leitungen, gemäß statischem Nachweis des AN, in Geländehöhe, für Versorgungsleitungen, instand halten DIN 31051,
Positionsmenge = Produkt aus '100 m2'
(Instandhaltemenge)
mal '26 Monate'
(Instandhaltedauer).
Menge: 2600,000 m2Mt
Leistungsbereich: 000
Kostengruppe DIN 276 2018-12: 391000000

**03.09.0160 Leitungsbehelfsbrücke umsetzen**
Behelfsbrücke für Leitungen, in Geländehöhe, für Versorgungsleitungen, umsetzen. Neuer Aufstellort gemäß Angabe AG-Objektüberwachung.
Menge: 100,000 m2
Kostengruppe DIN 276 2018-12: 391000000

**03.09.0170 Leitungsbehelfsbrücke abbauen**
Da die vorbeschr. "Behelfsbrücken für Leitungen, in
Geländehöhe, für Versorgungsleitungen" den anderen Baufirmen zur Verfügung gestellt werden müssen, sind sie abschnittsweise und bis Nutzungsende zu einem späteren Zeitpunkt nach Anordnung der AG-Objektüberwachung abzubauen und zu entfernen.
Menge: 100,000 m2
Kostengruppe DIN 276 2018-12: 391000000

**03.09.0180 Leitungsbehelfsbrücke abbauen lagern**
STLB-Bau 2024-10 000
Behelfsbrücke für Leitungen, gemäß statischem Nachweis des AN, in Geländehöhe, für Versorgungsleitungen, abbauen und lagern.
Menge: 100,000 m2
Leistungsbereich: 000
Kostengruppe DIN 276 2018-12: 391000000

**03.09.0190 Leitungsbehelfsbrücke H 4,5-5m Anfahrschutz aufbauen**
STLB-Bau 2024-10 000
Behelfsbrücke für Leitungen, in Hochlage, für Versorgungsleitungen, Durchfahrtshöhe über 4,5 bis 5 m, einschl. Anfahrschutz, aufbauen.
Menge: 50,000 m2
Leistungsbereich: 000
Kostengruppe DIN 276 2018-12: 391000000

**03.09.0200 Leitungsbehelfsbrücke H 4,5-5m Anfahrschutz vorhalten**
STLB-Bau 2024-10 000
Behelfsbrücke für Leitungen, gemäß statischem Nachweis des AN, in Hochlage, für Versorgungsleitungen, Durchfahrtshöhe über 4,5 bis 5 m, einschl. Anfahrschutz, vorhalten,
Positionsmenge = Produkt aus '50 m2'
(Vorhaltemenge)
mal '26 Monate'
(Vorhaltedauer).
Menge: 1300,000 m2Mt
Leistungsbereich: 000
Kostengruppe DIN 276 2018-12: 391000000

**03.09.0210 Leitungsbehelfsbrücke H 4,5-5m Anfahrschutz instand halten**
STLB-Bau 2024-10 000
Behelfsbrücke für Leitungen, gemäß statischem Nachweis des AN, in Hochlage, für Versorgungsleitungen, Durchfahrtshöhe über 4,5 bis 5 m, einschl. Anfahrschutz, instand halten DIN 31051,
Positionsmenge = Produkt aus '50 m2'
(Instandhaltemenge)
mal '26 Monate'
(Instandhaltedauer).
Menge: 1300,000 m2Mt
Leistungsbereich: 000
Kostengruppe DIN 276 2018-12: 391000000

**03.09.0220 Leitungsbehelfsbrücke H 4,5-5m Anfahrschutz umsetzen**
Behelfsbrücke für Leitungen, in Hochlage, für Versorgungsleitungen, Durchfahrtshöhe über 4,5 bis 5 m, einschl. Anfahrschutz, umsetzen. Neuer Aufstellort gemäß Angabe AG-Objektüberwachung.
Menge: 50,000 m2
Kostengruppe DIN 276 2018-12: 391000000

**03.09.0230 Leitungsbehelfsbrücke H 4,5-5m Anfahrschutz abbauen**
Da die vorbeschr. "Behelfsbrücken für Leitungen, in
Hochlage, für Versorgungsleitungen, Durchfahrtshöhe
über 4,5 bis 5 m, einschl. Anfahrschutz" den anderen
Baufirmen zur Verfügung gestellt werden müssen, sind sie abschnittsweise und bis Nutzungsende zu einem späteren Zeitpunkt nach Anordnung der AG-Objektüberwachung abzubauen und zu entfernen.
Menge: 50,000 m2
Kostengruppe DIN 276 2018-12: 391000000

**03.09.0240 Leitungsbehelfsbrücke H 4,5-5m Anfahrschutz abbauen lagern**
STLB-Bau 2024-10 000
Behelfsbrücke für Leitungen, gemäß statischem Nachweis des AN, in Hochlage, für Versorgungsleitungen, Durchfahrtshöhe über 4,5 bis 5 m, einschl. Anfahrschutz, abbauen und lagern.
Menge: 50,000 m2
Leistungsbereich: 000
Kostengruppe DIN 276 2018-12: 391000000

**03.09.0250 Aufständerung Elektroltg Stahl H 2-2,5m herstellen**
STLB-Bau 2024-10 000
Aufständerung für die Leitungsführung der Elektroleitungen, aus Stahl, Höhe über Oberkante Gelände über 2 bis 2,5 m, herstellen gemäß Trassenführung.
Menge: 100,000 m
Leistungsbereich: 000
Kostengruppe DIN 276 2018-12: 391000000

**03.09.0260 Aufständerung Elektroltg Stahl H 2-2,5m vorhalten**
STLB-Bau 2024-10 000
Aufständerung für die Leitungsführung der Elektroleitungen, aus Stahl, Höhe über Oberkante Gelände über 2 bis 2,5 m, vorhalten,
Positionsmenge = Produkt aus '100 m'
(Vorhaltemenge)
mal '26 Monate'
(Vorhaltedauer).
Menge: 2600,000 mMt
Leistungsbereich: 000
Kostengruppe DIN 276 2018-12: 391000000

**03.09.0270 Aufständerung Elektroltg räumen**
Da die Aufständerungen für die Leitungsführung der
Elektroleitungen den anderen Baufirmen zur Verfügung
gestellt werden müssen, sind sie abschnittsweise und bis Nutzungsende zu einem späteren Zeitpunkt nach Anordnung der AG-Objektüberwachung. abzubauen und zu entfernen.
Menge: 100,000 m
Kostengruppe DIN 276 2018-12: 391000000

#### Untertitel 03.10 BAUCONTAINERANLAGE, 2-GESCHOSSIG

*Hinweis: HINWEIS*
Aufstellung der nachbeschr. Baucontaineranlage 2-geschossig gemäß System-/ Statik durch den AN. Alle anfallenden Kosten für statische Bemessungen und Verstärkungen trägt der AN.

Die Aufstellung der nachbeschr. Container erfolgt sukzessive, je nach fortschreitender Anzahl der ausführenden Firmen nach Abstimmung durch den AN.

*Hinweis: EINZELCONTAINER ( PFÖRTNER / ZUGANGSKONTROLLE )*
Für die Zugangskontrolle ist folgende Ausstattung zu stellen,
vorzuhalten und nach Vorhaltung abzubauen:

- PC inkl. Monitor
- Drucker, (Web-)Kamera
- Chip - Karten oder Ausweispapier, Laminiergerät und Folien, oder
gleichwertiges
- Toner, sowie weiteres notwendiges Verbrauchmaterial
- Sicherheitssoftware für die personenbezogene Datenerfassung
- Drehkreuz mit Vereinzelungsanlage

Mit der Angebotsabgabe ist eine Beschreibung / Erläuterungsbericht
des Systems (Hard- und Software) inkl. Screenshots und
Auswertungsbeispielen einzureichen.
Der IT-Anschluss inkl. monatlicher Gebühren ist einzukalkulieren. Der
Anschluss Baustrom erfolgt bauseits.
Annahme von Kleinstlieferungen: Ebenso ist eine Annahmestelle für
Pakete einzurichten und ein Rettungsrucksack für den Notfalleinsatz
vorzuhalten. Alle Hardwarekomponenten müssen mit der
beschriebenen Software kompatibel und den Anforderungen für einen
Baustelleneinsatz gerecht sein. Software: 1 System (Softwarepaket
inkl. aller erforderlichen Lizenzen). Folgende Anforderungen werden an
die Software gestellt:

- Ablage der Daten in SQL Datenbank mit ODBC - Schnittstelle zur individuellen
Auswertung
- hierarchische Ablage der Unternehmen (geordnet nach Vertragsverhältnissen)
- Zuordnung der Mitarbeiter zur Firma
- Personen- & Firmenstammdatenverwaltung
- farbige Lichtbildausweise mit Gewerkezuordnung
- Überwachung Mindestlohnbescheinigungen
- Gruppierung der Mitarbeiterlisten nach Arbeitgeber/ Firmen
- kontinuierliche Überprüfung der Zugangsberechtigung (Möglichkeit zum Ent
zug der Zugangsberechtigung)

**03.10.0010 Bürocontainer aufstellen räumen doppelwandig wärmegedämmt stapel-koppelbar L 6m B 2,5m Büro Toilettenraum Nebenraum**
STLB-Bau 2024-10 000
Bürocontainer, aufstellen und räumen, beheizbar, elektrisch, doppelwandig, wärmegedämmt, stapel- und koppelbar, Einzelcontainer-Länge 6 m, Einzelcontainer-Breite bis 2,5 m, Standplatz auf vorh. tragfähigen ebenen Untergrund,
Herstellen und Räumen der Ver- und Entsorgungsanschlüsse des Containers innerhalb der Baustelleneinrichtung werden gesondert vergütet, Warten und Betreiben werden gesondert vergütet, für Büro einschl. Toilettenraum, einschl. Nebenraum, ein WC, 2 Arbeitsplätze, Raum eingerichtet, mit 2 mobilen Klimageräten, als Klimastandgerät, wird gesondert vergütet, mit 2 Tischen, Maße L/B 1/2 m, 2 Stühle je Tisch, mit 2 Aktenkleiderschränken, mit 2 Aktenregalen für 4 Ordnerhöhen, Ausführung gemäß Einzelbeschreibung,
Einzelbeschreibungs-Nr 'Einzelcontainer mit abschließbarem Schiebefenster bzw. für Zutrittskontrolle durch den Pförtner u./od. Baulogistiker'.
Menge: 1,000 St
Leistungsbereich: 000
Kostengruppe DIN 276 2018-12: 391000000

**03.10.0020 Bürocontainer vorhalten doppelwandig wärmegedämmt stapel-koppelbar L 6m B 2,5m Büro Toilettenraum Nebenraum**
STLB-Bau 2024-10 000
Bürocontainer, vorhalten, Reinigung wird gesondert vergütet, beheizbar, elektrisch, Energiekosten werden gesondert vergütet, doppelwandig, wärmegedämmt, stapel- und koppelbar, Einzelcontainer-Länge 6 m, Einzelcontainer-Breite bis 2,5 m, für Büro einschl. Toilettenraum, einschl. Nebenraum, ein WC, 2 Arbeitsplätze, Raum eingerichtet, mit 2 mobilen Klimageräten, als Klimastandgerät, wird gesondert vergütet, mit 2 Tischen, Maße L/B 1/2 m, 2 Stühle je Tisch, mit 2 Aktenkleiderschränken, mit 2 Aktenregalen für 4 Ordnerhöhen, Ausführung gemäß Einzelbeschreibung,
Einzelbeschreibungs-Nr 'Einzelcontainer mit abschließbarem Schiebefenster bzw. für Zutrittskontrolle durch den Pförtner u./od. Baulogistiker'
Positionsmenge = Produkt aus '1 Stück'
(Vorhaltemenge)
mal '104 Wochen'
(Vorhaltedauer).
Menge: 104,000 StWo
Leistungsbereich: 000
Kostengruppe DIN 276 2018-12: 391000000

**03.10.0030 Kosten Beheizung Pförtnercontainer**
Energiekosten für Beheizung von Pförtnercontainer.
Abrechnung je 1 Stück Pförtnercontainer x Dauer in Wochen
Menge: 80,000 StWo
Kostengruppe DIN 276 2018-12: 391000000

**03.10.0040 Container Sanitätsraum reinigen 2x wöchentlich**
Container für Pförtner, reinigen, 2 x wöchentlich.
Abrechnung je 1 Stück Pförtnercontainer x Dauer in Wochen
Menge: 104,000 StWo
Kostengruppe DIN 276 2018-12: 391000000

**03.10.0050 Verbrauchsmaterial Pförtnercontainer**
Alle Verbrauchsmaterialien wie Handwaschseife und
Papierhandtücher für Pförtnercontainer, 1 x wöchentlich auffüllen, einschl. Beschaffungskosten aller Reinigungs- und Verbrauchsmaterialien.
Abrechnung je 1 Stück Pförtnercontainer x Dauer in
Wochen
Menge: 104,000 StWo
Kostengruppe DIN 276 2018-12: 391000000

*Hinweis: EINZELCONTAINER ( ERSTE HILFE )*

**03.10.0060 Sanitätscontainer aufstellen räumen doppelwandig wärmegedämmt stapel-koppelbar L 6m B 2,5m**
STLB-Bau 2024-10 000
Sanitätscontainer, aufstellen und räumen, zur Nutzung durch den AG und andere AN, beheizbar, elektrisch, doppelwandig, wärmegedämmt, stapel- und koppelbar, Einzelcontainer-Länge 6 m, Einzelcontainer-Breite bis 2,5 m, Standplatz auf vorh. tragfähigen ebenen Untergrund,
Herstellen und Räumen der Ver- und Entsorgungsanschlüsse des Containers innerhalb der Baustelleneinrichtung werden gesondert vergütet, Warten und Betreiben werden gesondert vergütet, Wasserversorgung mit Kaltwasser, für eine Entnahmestelle innen, Ausstattung DGUV Information 204-022, Raum eingerichtet, mit einem Tisch, Maße L/B 1/2 m, 2 Stühle je Tisch, mit 2 Aktenkleiderschränken, ein Kühlschrank, Ausführung gemäß Einzelbeschreibung,
Einzelbeschreibungs-Nr 'Inkl. Krankenliege und Erste-Hilfe-Ausstattung gemäß den gültigen öffentlichen Vorschriften'.
Menge: 1,000 St
Leistungsbereich: 000
Kostengruppe DIN 276 2018-12: 391000000

**03.10.0070 Sanitätscontainer vorhalten doppelwandig wärmegedämmt stapel-koppelbar L 6m B 2,5m**
STLB-Bau 2024-10 000
Sanitätscontainer, vorhalten, Reinigung wird gesondert vergütet, zur Nutzung durch den AG und andere AN, beheizbar, elektrisch, Energiekosten werden gesondert vergütet, doppelwandig, wärmegedämmt, stapel- und koppelbar, Einzelcontainer-Länge 6 m, Einzelcontainer-Breite bis 2,5 m, Wasserversorgung mit Kaltwasser, für eine Entnahmestelle innen, Ausstattung DGUV Information 204-022, Raum eingerichtet, mit einem Tisch, Maße L/B 1/2 m, 2 Stühle je Tisch, mit 2 Aktenkleiderschränken, ein Kühlschrank, Ausführung gemäß Einzelbeschreibung,
Einzelbeschreibungs-Nr 'Inkl. Krankenliege und Erste-Hilfe-Ausstattung gemäß den gültigen öffentlichen Vorschriften'
Positionsmenge = Produkt aus '1 Stück'
(Vorhaltemenge)
mal '104'
(Vorhaltedauer).
Menge: 104,000 StWo
Leistungsbereich: 000
Kostengruppe DIN 276 2018-12: 391000000

**03.10.0080 Sanitätscontainer umsetzen doppelwandig wärmegedämmt stapel-koppelbar L 6m B 2,5m**
Sanitätscontainer, umsetzen, zur Nutzung durch den AG und andere AN, beheizbar, elektrisch, doppelwandig, wärmegedämmt, stapel- und koppelbar, Einzelcontainer-Länge 6 m, Einzelcontainer-Breite bis 2,5 m, Standplatz auf vorh. tragfähigen ebenen Untergrund,
Herstellen und Räumen der Ver- und Entsorgungsanschlüsse des Containers innerhalb der Baustelleneinrichtung werden gesondert vergütet, Warten und Betreiben werden gesondert vergütet, Wasserversorgung mit Kaltwasser, für eine Entnahmestelle innen, Ausstattung DGUV Information 204-022, Raum eingerichtet, mit einem Tisch, Maße L/B 1/2 m, 2 Stühle je Tisch, mit 2 Aktenkleiderschränken, ein Kühlschrank, Ausführung gemäß Einzelbeschreibung,
Einzelbeschreibungs-Nr 'Inkl. Krankenliege und Erste-Hilfe-Ausstattung gemäß den gültigen öffentlichen Vorschriften'.
Menge: 1,000 St
Kostengruppe DIN 276 2018-12: 391000000

**03.10.0090 Kosten Beheizung Sanitätscontainer**
Energiekosten für Beheizung von Sanitätscontainer.
Abrechnung je 1 Stück Einzelcontainer x Dauer in Wochen
Menge: 80,000 StWo
Kostengruppe DIN 276 2018-12: 391000000

**03.10.0100 Container Sanitätsraum reinigen 2x wöchentlich**
Container für Sanitätsraum, reinigen, 2 x wöchentlich.
Abrechnung je 1 Stück Einzelcontainer x Dauer in Wochen
Menge: 104,000 StWo
Kostengruppe DIN 276 2018-12: 391000000

**03.10.0110 Verbrauchsmaterial Sanitätscontainer AG**
Alle Verbrauchsmaterialien wie Handwaschseife, Desinfektionsmittel und Papierhandtücher für Sanitätscontainer, 1 x wöchentlich auffüllen, einschl. Beschaffungskosten aller Reinigungs- und Verbrauchsmaterialien.
Abrechnung je 1 Stück Sanitätscontainer x Dauer in
Wochen
Menge: 104,000 StWo
Kostengruppe DIN 276 2018-12: 391000000

*Hinweis: EINZELCONTAINER ( BÜRO / PERSONAL )*

**03.10.0120 Bürocontainer aufstellen räumen doppelwandig wärmegedämmt stapel-koppelbar L 6m B 2,5m Büro**
STLB-Bau 2024-10 000
Bürocontainer, aufstellen und räumen, beheizbar, elektrisch, doppelwandig, wärmegedämmt, stapel- und koppelbar, Einzelcontainer-Länge 6 m, Einzelcontainer-Breite bis 2,5 m, Standplatz auf vorh. tragfähigen ebenen Untergrund,
Herstellen und Räumen der Ver- und Entsorgungsanschlüsse des Containers innerhalb der Baustelleneinrichtung werden gesondert vergütet, Warten und Betreiben werden gesondert vergütet, für Büro, Ausführung gemäß Einzelbeschreibung,
Einzelbeschreibungs-Nr 'unmöbliert'.
Menge: 30,000 St
Leistungsbereich: 000
Kostengruppe DIN 276 2018-12: 391000000

**03.10.0130 Bürocontainer vorhalten doppelwandig wärmegedämmt stapel-koppelbar L 6m B 2,5m Büro**
STLB-Bau 2024-10 000
Bürocontainer, vorhalten, Reinigung wird gesondert vergütet, beheizbar, elektrisch, Energiekosten werden gesondert vergütet, doppelwandig, wärmegedämmt, stapel- und koppelbar, Einzelcontainer-Länge 6 m, Einzelcontainer-Breite bis 2,5 m, für Büro, Ausführung gemäß Einzelbeschreibung,
Einzelbeschreibungs-Nr 'unmöbliert'
Positionsmenge = Produkt aus '30 Stück'
(Vorhaltemenge)
mal '64 Wochen'
(Vorhaltedauer).
Menge: 1920,000 StWo
Leistungsbereich: 000
Kostengruppe DIN 276 2018-12: 391000000

**03.10.0140 Bürocontainer umsetzen doppelwandig wärmegedämmt stapel-koppelbar L 6m B 2,5m Büro**
Bürocontainer, umsetzen, beheizbar, elektrisch, doppelwandig, wärmegedämmt, stapel- und koppelbar, Einzelcontainer-Länge 6 m, Einzelcontainer-Breite bis 2,5 m, Standplatz auf vorh. tragfähigen ebenen Untergrund,
Herstellen und Räumen der Ver- und Entsorgungsanschlüsse des Containers innerhalb der Baustelleneinrichtung werden gesondert vergütet, Warten und Betreiben werden gesondert vergütet, für Büro, Ausführung gemäß Einzelbeschreibung,
Einzelbeschreibungs-Nr 'unmöbliert'.
Menge: 30,000 St
Kostengruppe DIN 276 2018-12: 391000000

**03.10.0150 Kosten Beheizung Bürocontainer**
Energiekosten für Beheizung von Bürocontainer.
Abrechnung je 1 Stück Einzelcontainer x Dauer in Monaten
Menge: 1400,000 StWo
Kostengruppe DIN 276 2018-12: 391000000

**03.10.0160 Container Büro reinigen 2x wöchentlich**
Container für Büro, reinigen, 2 x wöchentlich.
Abrechnung je 1 Stück Einzelcontainer x Dauer in Wochen
Menge: 1920,000 StWo
Kostengruppe DIN 276 2018-12: 391000000

*Hinweis: DOPPELCONTAINER ( BÜRO / PERSONAL )*

**03.10.0170 Bürocontainer aufstellen räumen doppelwandig wärmegedämmt stapel-koppelbar L 6m B 2,5m Büro**
STLB-Bau 2024-10 000
Bürocontainer, aufstellen und räumen, beheizbar, elektrisch, doppelwandig, wärmegedämmt, stapel- und koppelbar, längsseitig gekoppelt, einschl. Wände demontieren, Innenwand und Dach abdichten, Einzelcontainer-Länge 6 m, Einzelcontainer-Breite bis 2,5 m, Standplatz auf vorh. tragfähigen ebenen Untergrund,
Herstellen und Räumen der Ver- und Entsorgungsanschlüsse des Containers innerhalb der Baustelleneinrichtung werden gesondert vergütet, Warten und Betreiben werden gesondert vergütet, für Büro, Ausführung gemäß Einzelbeschreibung,
Einzelbeschreibungs-Nr 'unmöbliert'.
Menge: 4,000 St
Leistungsbereich: 000
Kostengruppe DIN 276 2018-12: 391000000

**03.10.0180 Bürocontainer vorhalten doppelwandig wärmegedämmt stapel-koppelbar L 6m B 2,5m Büro**
STLB-Bau 2024-10 000
Bürocontainer, vorhalten, Reinigung wird gesondert vergütet, beheizbar, elektrisch, Energiekosten werden gesondert vergütet, doppelwandig, wärmegedämmt, stapel- und koppelbar, längsseitig gekoppelt, einschl. Wände demontieren, Innenwand und Dach abdichten, Einzelcontainer-Länge 6 m, Einzelcontainer-Breite bis 2,5 m, für Büro, Ausführung gemäß Einzelbeschreibung,
Einzelbeschreibungs-Nr 'unmöbliert'
Positionsmenge = Produkt aus '4 Stück'
(Vorhaltemenge)
mal '104 Wochen'
(Vorhaltedauer).
Menge: 416,000 StWo
Leistungsbereich: 000
Kostengruppe DIN 276 2018-12: 391000000

**03.10.0190 Bürocontainer umsetzen doppelwandig wärmegedämmt stapel-koppelbar L 6m B 2,5m Büro**
Bürocontainer, umsetzen, beheizbar, elektrisch, doppelwandig, wärmegedämmt, stapel- und koppelbar, längsseitig gekoppelt, einschl. Wände demontieren, Innenwand und Dach abdichten, Einzelcontainer-Länge 6 m, Einzelcontainer-Breite bis 2,5 m, Standplatz auf vorh. tragfähigen ebenen Untergrund,
Herstellen und Räumen der Ver- und Entsorgungsanschlüsse des Containers innerhalb der Baustelleneinrichtung werden gesondert vergütet, Warten und Betreiben werden gesondert vergütet, für Büro, Ausführung gemäß Einzelbeschreibung,
Einzelbeschreibungs-Nr unmöbliert.
Menge: 4,000 St
Kostengruppe DIN 276 2018-12: 391000000

**03.10.0200 Kosten Beheizung Doppelcontainer**
Energiekosten für Beheizung von Bürocontainer.
Abrechnung je 1 Stück Doppelcontainer x Dauer in Monaten
Menge: 380,000 StWo
Kostengruppe DIN 276 2018-12: 391000000

**03.10.0210 Doppelcontainer Büro reinigen 2x wöchentlich**
Container für Büro, reinigen, 2 x wöchentlich.
Abrechnung je 1 Stück Doppelcontainer x Dauer in Wochen
Menge: 416,000 StWo
Kostengruppe DIN 276 2018-12: 391000000

*Hinweis: GROSSER BESPRECHUNGSRAUM*

**03.10.0220 Bürocontainer aufstellen räumen doppelwandig wärmegedämmt stapel-koppelbar L 6m B 2,5m Büro Toilettenraum Nebenraum**
STLB-Bau 2024-10 000
Bürocontainer, aufstellen und räumen, beheizbar, elektrisch, doppelwandig, wärmegedämmt, stapel- und koppelbar, längsseitig gekoppelt, einschl. Wände demontieren, Innenwand und Dach abdichten, Einzelcontainer-Länge 6 m, Einzelcontainer-Breite bis 2,5 m, Standplatz auf vorh. tragfähigen ebenen Untergrund,
Herstellen und Räumen der Ver- und Entsorgungsanschlüsse des Containers innerhalb der Baustelleneinrichtung werden gesondert vergütet, Warten und Betreiben werden gesondert vergütet, für Büro einschl. Toilettenraum, einschl. Nebenraum, 2 WC, ein Urinal, Wasserversorgung mit Kaltwasser, 2 Arbeitsplätze, Raum eingerichtet, mit einem mobilen Klimagerät, als Klimastandgerät, wird gesondert vergütet, mit 4 Tischen, Maße L/B 1/2 m, 6 Stühle je Tisch, mit 3 Aktenkleiderschränken, eine Kleinküche mit Kühlschrank, Spüle und 2 Kochplatten.
Menge: 1,000 St
Leistungsbereich: 000
Kostengruppe DIN 276 2018-12: 391000000

**03.10.0230 Bürocontainer vorhalten doppelwandig wärmegedämmt stapel-koppelbar L 6m B 2,5m Büro Toilettenraum Nebenraum**
STLB-Bau 2024-10 000
Bürocontainer, vorhalten, Reinigung wird gesondert vergütet, beheizbar, elektrisch, Energiekosten werden gesondert vergütet, doppelwandig, wärmegedämmt, stapel- und koppelbar, längsseitig gekoppelt, einschl. Wände demontieren, Innenwand und Dach abdichten, Einzelcontainer-Länge 6 m, Einzelcontainer-Breite bis 2,5 m, für Büro einschl. Toilettenraum, einschl. Nebenraum, 2 WC, ein Urinal, Wasserversorgung mit Kaltwasser, 2 Arbeitsplätze, Raum eingerichtet, mit einem mobilen Klimagerät, als Klimastandgerät, wird gesondert vergütet, mit 4 Tischen, Maße L/B 1/2 m, 6 Stühle je Tisch, mit 3 Aktenkleiderschränken, eine Kleinküche mit Kühlschrank, Spüle und 2 Kochplatten,
Positionsmenge = Produkt aus '1 Stück'
(Vorhaltemenge)
mal '104 Wochen'
(Vorhaltedauer).
Menge: 104,000 StWo
Leistungsbereich: 000
Kostengruppe DIN 276 2018-12: 391000000

**03.10.0240 Bürocontainer umsetzen doppelwandig wärmegedämmt stapel-koppelbar L 6m B 2,5m Büro Toilettenraum Nebenraum**
Bürocontainer, umsetzen, beheizbar, elektrisch, doppelwandig, wärmegedämmt, stapel- und koppelbar, längsseitig gekoppelt, einschl. Wände demontieren, Innenwand und Dach abdichten, Einzelcontainer-Länge 6 m, Einzelcontainer-Breite bis 2,5 m, Standplatz auf vorh. tragfähigen ebenen Untergrund,
Herstellen und Räumen der Ver- und Entsorgungsanschlüsse des Containers innerhalb der Baustelleneinrichtung werden gesondert vergütet, Warten und Betreiben werden gesondert vergütet, für Büro einschl. Toilettenraum, einschl. Nebenraum, 2 WC, ein Urinal, Wasserversorgung mit Kaltwasser, 2 Arbeitsplätze, Raum eingerichtet, mit einem mobilen Klimagerät, als Klimastandgerät, wird gesondert vergütet, mit 4 Tischen, Maße L/B 1/2 m, 6 Stühle je Tisch, mit 3 Aktenkleiderschränken, eine Kleinküche mit Kühlschrank, Spüle und 2 Kochplatten.
Menge: 1,000 St
Kostengruppe DIN 276 2018-12: 391000000

**03.10.0250 Bürocontainer aufstellen räumen doppelwandig wärmegedämmt stapel-koppelbar L 6m B 2,5m Büro**
STLB-Bau 2024-10 000
Bürocontainer, aufstellen und räumen, beheizbar, elektrisch, doppelwandig, wärmegedämmt, stapel- und koppelbar, längsseitig gekoppelt, einschl. Wände demontieren, Innenwand und Dach abdichten, Einzelcontainer-Länge 6 m, Einzelcontainer-Breite bis 2,5 m, Standplatz auf vorh. tragfähigen ebenen Untergrund,
Herstellen und Räumen der Ver- und Entsorgungsanschlüsse des Containers innerhalb der Baustelleneinrichtung werden gesondert vergütet, Warten und Betreiben werden gesondert vergütet, für Büro, 2 Arbeitsplätze, Raum eingerichtet, mit einem mobilen Klimagerät, als Klimastandgerät, wird gesondert vergütet, mit 2 Tischen, Maße L/B 1/2 m, 2 Stühle je Tisch.
Menge: 3,000 St
Leistungsbereich: 000
Kostengruppe DIN 276 2018-12: 391000000

**03.10.0260 Bürocontainer vorhalten doppelwandig wärmegedämmt stapel-koppelbar L 6m B 2,5m Büro**
STLB-Bau 2024-10 000
Bürocontainer, vorhalten, Reinigung wird gesondert vergütet, beheizbar, elektrisch, Energiekosten werden gesondert vergütet, doppelwandig, wärmegedämmt, stapel- und koppelbar, längsseitig gekoppelt, einschl. Wände demontieren, Innenwand und Dach abdichten, Einzelcontainer-Länge 6 m, Einzelcontainer-Breite bis 2,5 m, für Büro, 2 Arbeitsplätze, Raum eingerichtet, mit einem mobilen Klimagerät, als Klimastandgerät, wird gesondert vergütet, mit 2 Tischen, Maße L/B 1/2 m, 2 Stühle je Tisch,
Positionsmenge = Produkt aus '3 Stück'
(Vorhaltemenge)
mal '104 Wochen'
(Vorhaltedauer).
Menge: 312,000 StWo
Leistungsbereich: 000
Kostengruppe DIN 276 2018-12: 391000000

**03.10.0270 Bürocontainer umsetzen doppelwandig wärmegedämmt stapel-koppelbar L 6m B 2,5m Büro**
Bürocontainer, umsetzen, beheizbar, elektrisch, doppelwandig, wärmegedämmt, stapel- und koppelbar, längsseitig gekoppelt, einschl. Wände demontieren, Innenwand und Dach abdichten, Einzelcontainer-Länge 6 m, Einzelcontainer-Breite bis 2,5 m, Standplatz auf vorh. tragfähigen ebenen Untergrund,
Herstellen und Räumen der Ver- und Entsorgungsanschlüsse des Containers innerhalb der Baustelleneinrichtung werden gesondert vergütet, Warten und Betreiben werden gesondert vergütet, für Büro, 2 Arbeitsplätze, Raum eingerichtet, mit einem mobilen Klimagerät, als Klimastandgerät, wird gesondert vergütet, mit 2 Tischen, Maße L/B 1/2 m, 2 Stühle je Tisch.
Menge: 3,000 St
Kostengruppe DIN 276 2018-12: 391000000

**03.10.0280 Kosten Beheizung Besprechungsraumcontainer inkl. Toilettenraum, Nebenraum und Teeküche**
Energiekosten für Beheizung von Besprechungsraumcontainer inklusive Toilettenraum, Nebenraum und Teeküche.
Abrechnung je 1 Stück Container x Dauer in Wochen
Menge: 280,000 StWo
Kostengruppe DIN 276 2018-12: 391000000

**03.10.0290 Besprechungsraumcontainer inkl. Toilettenraum, Nebenraum und Teeküche, reinigen 2x wöchentlich**
Besprechungsraumcontainer inklusive Toilettenraum, Nebenraum und Teeküche, reinigen, 2 x wöchentlich.
Abrechnung je 1 Stück Container x Dauer in Wochen
Menge: 312,000 StWo
Kostengruppe DIN 276 2018-12: 391000000

**03.10.0300 Verbrauchsmaterial Besprechungsraumcontainer inklusive Toilettenraum, Nebenraum und Teeküche**
Alle Verbrauchsmaterialien wie Handwaschseife, Desinfektionsmittel und Papierhandtücher für Container inklusive Toilettenraum, Nebenraum und Teeküche, 2 x wöchentlich auffüllen, einschl. Beschaffungskosten aller Reinigungs- und Verbrauchsmaterialien.
Abrechnung je 1 Stück Container x Dauer in Wochen
Menge: 312,000 StWo
Kostengruppe DIN 276 2018-12: 391000000

*Hinweis: SANITÄRCONTAINER*

**03.10.0310 Sanitärcontainer aufstellen räumen doppelwandig wärmegedämmt stapel-koppelbar L 6m B 2,5m**
STLB-Bau 2024-10 000
Sanitärcontainer, aufstellen und räumen, beheizbar, elektrisch, doppelwandig, wärmegedämmt, stapel- und koppelbar, Einzelcontainer-Länge 6 m, Einzelcontainer-Breite bis 2,5 m, Standplatz auf vorh. tragfähigen ebenen Untergrund,
Herstellen und Räumen der Ver- und Entsorgungsanschlüsse des Containers innerhalb der Baustelleneinrichtung werden gesondert vergütet, Warten und Betreiben werden gesondert vergütet, 5 WC, 3 Urinale, 6 Waschplätze, 5 Duschplätze, Wasserversorgung mit Kalt- und Warmwasser, für eine Entnahmestelle innen.
Menge: 2,000 St
Leistungsbereich: 000
Kostengruppe DIN 276 2018-12: 391000000

**03.10.0320 Sanitärcontainer vorhalten doppelwandig wärmegedämmt stapel-koppelbar L 6m B 2,5m**
STLB-Bau 2024-10 000
Sanitärcontainer, vorhalten, Reinigung wird gesondert vergütet, beheizbar, elektrisch, Energiekosten werden gesondert vergütet, doppelwandig, wärmegedämmt, stapel- und koppelbar, Einzelcontainer-Länge 6 m, Einzelcontainer-Breite bis 2,5 m, 5 WC, 3 Urinale, 6 Waschplätze, 5 Duschplätze, Wasserversorgung mit Kalt- und Warmwasser, für eine Entnahmestelle innen,
Positionsmenge = Produkt aus '2 Stück'
(Vorhaltemenge)
mal '120 Wochen'
(Vorhaltedauer).
Menge: 240,000 StWo
Leistungsbereich: 000
Kostengruppe DIN 276 2018-12: 391000000

**03.10.0330 Sanitärcontainer umsetzen doppelwandig wärmegedämmt stapel-koppelbar L 6m B 2,5m**
Sanitärcontainer, umsetzen, beheizbar, elektrisch, doppelwandig, wärmegedämmt, stapel- und koppelbar, Einzelcontainer-Länge 6 m, Einzelcontainer-Breite bis 2,5 m, Standplatz auf vorh. tragfähigen ebenen Untergrund,
Herstellen und Räumen der Ver- und Entsorgungsanschlüsse des Containers innerhalb der Baustelleneinrichtung werden gesondert vergütet, Warten und Betreiben werden gesondert vergütet, 5 WC, 3 Urinale, 6 Waschplätze, 5 Duschplätze, Wasserversorgung mit Kalt- und Warmwasser, für eine Entnahmestelle innen.
Menge: 2,000 St
Kostengruppe DIN 276 2018-12: 391000000

**03.10.0340 Sanitärcontainer instand halten doppelwandig wärmegedämmt stapel-koppelbar L 6m B 2,5m**
STLB-Bau 2024-10 000
Sanitärcontainer, instand halten DIN 31051, Reinigung wird gesondert vergütet, beheizbar, elektrisch, doppelwandig, wärmegedämmt, stapel- und koppelbar, Einzelcontainer-Länge 6 m, Einzelcontainer-Breite bis 2,5 m, 5 WC, 3 Urinale, 6 Waschplätze, 5 Duschplätze, Wasserversorgung mit Kalt- und Warmwasser, für eine Entnahmestelle innen,
Positionsmenge = Produkt aus '2 Stück'
(Instandhaltemenge)
mal '104 Wochen'
(Instandhaltedauer).
Menge: 240,000 StWo
Leistungsbereich: 000
Kostengruppe DIN 276 2018-12: 391000000

**03.10.0350 Kosten Beheizung Sanitärcontainer**
Energiekosten für Beheizung von Sanitärcontainer mit Wasch- und Toilettenraum zur Nutzung durch andere AN.
Menge: 180,000 StWo
Kostengruppe DIN 276 2018-12: 391000000

**03.10.0360 Sanitärcontainer arbeitstäglich reinigen**
Container für Wasch-, Toilettenraum, arbeitstäglich reinigen.
Abrechnung je 1 Stück Sanitärcontainer x Dauer in Tagen
Menge: 1092,000 Std
Kostengruppe DIN 276 2018-12: 391000000

**03.10.0370 Verbrauchsmaterial Sanitärcontainer**
Alle Verbrauchsmaterialien wie Handwaschseife, Papierhandtücher und Toilettenpapier für Sanitärcontainer mit Wasch- und Toilettenraum zur Nutzung durch andere AN, 2 x wöchentlich auffüllen, einschl. Beschaffungskosten aller Reinigungs- und Verbrauchsmaterialien.
Abrechnung je 1 Stück Sanitärcontainer x Dauer in
Wochen
Menge: 240,000 StWo
Kostengruppe DIN 276 2018-12: 391000000

*Hinweis: AUSSENTREPPEN UND BOHLENGÄNGE DER BAUCONTAINERANLAGE*

**03.10.0380 Aufständerung Container EG aufstellen räumen**
Aufständerung der vorbeschr. Container, Holztragwerk und Unterlagsbohlung zur Schaffung eines waagerechten
Standniveaus, Aufständerungshöhe ca. 40 cm i.M.
einschl. Gefälleausgleich der Oberflächenbefestigung,
umlaufende Verschalung mit OSB-Platten einschl. Anpaßschnitten an Rohrquerungen bzw. Leitungseinführungen, aufstellen und räumen.
Menge: 96,000 m2
Kostengruppe DIN 276 2018-12: 391000000

**03.10.0390 Aufständerung Container EG vorhalten**
Aufständerung der vorbeschr. Container, Holztragwerk
und Unterlagsbohlung zur Schaffung eines waagerechten
Standniveaus, Aufständerungshöhe ca. 40 cm i.M.
einschl. Gefälleausgleich der Oberflächenbefestigung,
umlaufende Verschalung mit OSB-Platten einschl. Anpaßschnitten an Rohrquerungen bzw. Leitungseinführungen, vorhalten.
Abrechnung je Quadratmeter x Dauer in Monaten
Menge: 2304,000 m2Mt
Kostengruppe DIN 276 2018-12: 391000000

**03.10.0400 Aufständerung Container EG umsetzen**
Aufständerung der vorbeschr. Container, Holztragwerk und Unterlagsbohlung zur Schaffung eines waagerechten
Standniveaus, Aufständerungshöhe ca. 40 cm i.M. einschl. Gefälleausgleich der Oberflächenbefestigung,
umlaufende Verschalung mit OSB-Platten einschl. Anpaßschnitten an Rohrquerungen bzw. Leitungseinführungen, umsetzen.
Menge: 96,000 m2
Kostengruppe DIN 276 2018-12: 391000000

**03.10.0410 Laubengang EG aufstellen räumen**
Laubengang vor oder zwischen vorbeschr. Containern des EG, Holztragwerk und Unterlagsbohlung zur Schaffung eines waagerechten Standniveaus, Aufständerungshöhe ca. 40 cm i.M. einschl. Gefälleausgleich der Oberflächenbefestigung, oberseitiger Verschalung mit sägerauen Holzbohlen 4 x 20 cm, Oberfläche des Bohlenbelages einheitlich und rutschhemmend, Laubengangbreite ca. 2,50 m, umlaufend, aufstellen und räumen.
Menge: 16,000 m
Kostengruppe DIN 276 2018-12: 391000000

**03.10.0420 Laubengang EG vorhalten**
Laubengang vor oder zwischen vorbeschr. Containern des EG, Holztragwerk und Unterlagsbohlung zur Schaffung eines waagerechten Standniveaus, Aufständerungshöhe ca. 40 cm i.M. einschl. Gefälleausgleich der Oberflächenbefestigung, oberseitiger Verschalung mit sägerauen Holzbohlen 4 x 20 cm, Oberfläche des Bohlenbelages einheitlich und rutschhemmend, Laubengangbreite ca. 2,50 m, umlaufend, vorhalten.
Abrechnung je Meter x Dauer in Monaten
Menge: 384,000 mMt
Kostengruppe DIN 276 2018-12: 391000000

**03.10.0430 Laubengang EG umsetzen**
Laubengang vor oder zwischen vorbeschr. Containern des EG, Holztragwerk und Unterlagsbohlung zur Schaffung eines waagerechten Standniveaus, Aufständerung höhe ca. 40 cm i.M. einschl. Gefälleausgleich der Oberflächenbefestigung, oberseitiger Verschalung mit sägerauen Holzbohlen 4 x 20 cm, Oberfläche des Bohlenbelages einheitlich und rutschhemmend, Laubengangbreite ca. 2,50 m, umlaufend, umsetzen.
Menge: 16,000 m
Kostengruppe DIN 276 2018-12: 391000000

**03.10.0440 Differenztreppe Laubengang EG aufstellen räumen**
Differenztreppe zur Überbrückung der Aufständerungshöhe an Eingangstüren/Notausgangstüren der EG-Container, Breite 1,20 m, Oberfläche des Stufenbelages einheitlich und rutschhemmend, aufstellen und räumen.
Menge: 7,000 St
Kostengruppe DIN 276 2018-12: 391000000

**03.10.0450 Differenztreppe Laubengang EG vorhalten**
Differenztreppe zur Überbrückung der Aufständerungshöhe an Eingangstüren/Notausgangstüren der EG-Container, Breite 1,20 m, Oberfläche des Stufenbelages einheitlich und rutschhemmend, vorhalten.
Abrechnung je Stück x Dauer in Monaten
Menge: 168,000 StMt
Kostengruppe DIN 276 2018-12: 391000000

**03.10.0460 Differenztreppe Laubengang EG umsetzen**
Differenztreppe zur Überbrückung der Aufständerungshöhe an Eingangstüren/Notausgangstüren der EG-Container, Breite 1,20 m, Oberfläche des Stufenbelages einheitlich und rutschhemmend, umsetzen.
Menge: 7,000 St
Kostengruppe DIN 276 2018-12: 391000000

**03.10.0470 Aufgeständerter Laubengang 1.OG H 2,75-3m Container Absturzsich.aufstellen räum**
Aufgeständerten Laubengang vor oder zwischen vorbeschr. Containern des 1. OG, Tragwerk aus verzinktem Stahl inkl. Material zur Schaffung eines waagerechten Standniveaus, Aufständerungshöhe ca. 2,75 bis 3,00 m, einschl. oberseitiger Verschalung mit sägerauen Holzbohlen 4 x 20 cm oder feuerverzinkten Gitterrosten, Oberfläche des Belages einheitlich und rutschhemmend, Laubengangbreite ca. 2,50 m, umlaufend, inkl. Geländer mit Füllung: als Absturzsicherungen, Geländerhöhen 100 cm, aufstellen und räumen.
Menge: 16,000 m
Kostengruppe DIN 276 2018-12: 391000000

**03.10.0480 Aufgeständerter Laubengang 1.OG H 2,75-3m Container Absturzsich.vorhalten**
Aufgeständerten Laubengang vor oder zwischen vorbeschr. Containern des 1. OG, Tragwerk aus verzinktem Stahl inkl. Material zur Schaffung eines waagerechten Standniveaus, Aufständerungshöhe ca. 2,75 bis 3,00 m, einschl. oberseitiger Verschalung mit sägerauen Holzbohlen 4 x 20 cm oder feuerverzinkten Gitterrosten, Oberfläche des Belages einheitlich und rutschhemmend, Laubengangbreite ca. 2,50 m, umlaufend, inkl. Geländer mit Füllung: als Absturzsicherungen, Geländerhöhen 100 cm, vorhalten.
Abrechnung je Meter x Dauer in Monaten
Menge: 384,000 mMt
Kostengruppe DIN 276 2018-12: 391000000

**03.10.0490 Aufgeständerter Laubengang 1.OG H 2,75-3m Container Absturzsich.umsetzen**
Aufgeständerten Laubengang vor oder zwischen vorbeschr. Containern des 1. OG, Tragwerk aus verzinktem Stahl inkl. Material zur Schaffung eines waagerechten Standniveaus, Aufständerungshöhe ca. 2,75 bis 3,00 m, einschl. oberseitiger Verschalung mit sägerauen Holzbohlen 4 x 20 cm oder feuerverzinkten Gitterrosten, Oberfläche des Belages einheitlich und rutschhemmend, Laubengangbreite ca. 2,50 m, umlaufend, inkl. Geländer mit Füllung: als Absturzsicherungen, Geländerhöhen 100 cm, umsetzen.
Menge: 16,000 m
Kostengruppe DIN 276 2018-12: 391000000

*Hinweis: HINWEIS*
Nachbeschr. "Außentreppen Container H 2,75-3m" sind passend zu vorbeschr. Laubengängen herzustellen, Oberfläche der Stufenbeläge einheitlich und
rutschhemmend.

**03.10.0500 Außentreppe Container H 2,75-3m aufstellen räumen**
STLB-Bau 2024-10 090
Außentreppe für Container, mit Zwischenpodest, Container 2-fach gestapelt, Treppenhöhe bis 3 m, aufstellen und räumen.
Menge: 2,000 St
Leistungsbereich: 090
Kostengruppe DIN 276 2018-12: 391000000

**03.10.0510 Außentreppe Container H 2,75-3m vorhalten**
STLB-Bau 2024-10 090
Außentreppe für Container, mit Zwischenpodest, Container 2-fach gestapelt, Treppenhöhe bis 3 m, vorhalten,
Positionsmenge = Produkt aus '2 Stück'
(Vorhaltemenge)
mal '24 Monate'
(Vorhaltedauer).
Menge: 48,000 StMt
Leistungsbereich: 090
Kostengruppe DIN 276 2018-12: 391000000

**03.10.0520 Außentreppe Container H 2,75-3m umsetzen**
Außentreppe für Container, mit Zwischenpodest,
Container 2-fach gestapelt, Treppenhöhe bis 3 m,
umsetzen. Neuer Aufstellort gemäß Angabe AG-Bauleitung.
Menge: 2,000 St
Kostengruppe DIN 276 2018-12: 391000000

*Hinweis: TELEKOMMUNIKATION BAUCONTAINER*

*Hinweis: Anschluss für Telefon, Telefax ist auf der Baustelle*
Anschluss für Telefon, Telefax ist auf der Baustelle
vorh., die Kosten für den Verbrauch trägt der AN.

*Hinweis: HINWEIS*
In den nachbeschr. Positionen zur Telekommunikation sind alle Telefon-, Telefax-, Internetanschlüsse und -Anschlussleitungen der Baucontaineranlage abzurechnen, einschl. Vorhalten, Betreiben und späterem Rückbau.
Das Betreiben ist unter der Position "Vorhalten" abzurechnen. Die Kosten für den Anschluss, die Anschlussleitungen sowie die Verbrauchsgebühren trägt der AN bis Nutzungsende.
Die Einrichtung, An- und Abmeldung der Anschlüsse/Leitungen beim Telefonanbieter erfolgt rechtzeitig und eigenständig durch den AN beim Netzanbieter, diese sind mit Aufstellung der Bürocontainer vom AN funktions- und betriebsfertig herzustellen.

**03.10.0530 Anschluss Telekommunikation herstellen räumen**
STLB-Bau 2024-10 000
Anschluss innerhalb der Baustelleneinrichtung für die Telekommunikationsversorgung der Baulichkeiten der Baustelle, herstellen und räumen, Ausführung gemäß Einzelbeschreibung,
Einzelbeschreibungs-Nr 'Glasfaseranschluss'.
Menge: 1,000 St
Leistungsbereich: 000
Kostengruppe DIN 276 2018-12: 391000000

**03.10.0540 Anschluss Telekommunikation vorhalten**
*** wie Position 03.10.0530
STLB-Bau 2024-10 000
vorhalten,
Positionsmenge = Produkt aus '1 Stück'
(Vorhaltemenge)
mal '26 Monate'
(Vorhaltedauer)
Menge: 26,000 StMt
Leistungsbereich: 000
Kostengruppe DIN 276 2018-12: 391000000

**03.10.0550 Anschluss Telekommunikation umsetzen**
*** wie Position 03.10.0530
STLB-Bau 2024-10 000
umsetzen,
Menge: 1,000 St
Leistungsbereich: 000
Kostengruppe DIN 276 2018-12: 391000000

**03.10.0560 Anschlussltg Telekommunikation verlegen räumen**
STLB-Bau 2024-10 000
Anschlussleitungen auf der Baustelle für die Telekommunikationsversorgung der Baulichkeiten der Baustelle, verlegen und räumen.
Menge: 250,000 m
Leistungsbereich: 000
Kostengruppe DIN 276 2018-12: 391000000

**03.10.0570 Anschlussltg Telekommunikation vorhalten**
STLB-Bau 2024-10 000
Anschlussleitungen auf der Baustelle für die Telekommunikationsversorgung der Baulichkeiten der Baustelle, vorhalten,
Positionsmenge = Produkt aus '250 m'
(Vorhaltemenge)
mal '26 Monate'
(Vorhaltedauer).
Menge: 6500,000 mMt
Leistungsbereich: 000
Kostengruppe DIN 276 2018-12: 391000000

#### Untertitel 03.11 BAUSTELLENNAHE MOBILTOILETTEN

*Hinweis: HINWEIS*
Autark funktionierende Mobiltoiletten,
transportable Einzelkabinen mit Frisch- und Abwassertank, ausgestattet mit WC, Urinal, Handwaschbecken, Toilettenpapierhalter, Seifenspender und Papierhandtuchspender;
Aufstellung baustellennah im Außenraum in Abstimmung mit AG und gemäß den Arbeitsstättenrichtlinien.

Die Aufstellung der nachbeschr. Mobiltoiletten erfolgt sukzessive, je nach fortschreitender Anzahl der ausführenden Firmen nach Abstimmung durch den AN.

**03.11.0010 Mobile Toilette aufstellen räumen**
STLB-Bau 2024-10 000
Mobile Toilette mit Toilettenpapierhalter, mit Beleuchtung, aufstellen und räumen.
Menge: 15,000 St
Leistungsbereich: 000
Kostengruppe DIN 276 2018-12: 391000000

**03.11.0020 Mobile Toilette vorhalten**
STLB-Bau 2024-10 000
Mobile Toilette mit Toilettenpapierhalter, mit Beleuchtung, vorhalten, einschl. wöchentlicher Leerung und Reinigung,
Positionsmenge = Produkt aus '15 Stück'
(Vorhaltemenge)
mal '26 Monate'
(Vorhaltedauer).
Menge: 390,000 StMt
Leistungsbereich: 000
Kostengruppe DIN 276 2018-12: 391000000

**03.11.0030 Mobile Toilette umsetzen**
STLB-Bau 2024-10 000
Mobile Toilette mit Toilettenpapierhalter, mit Beleuchtung, umsetzen nach besonderer Anordnung des AG.
Menge: 15,000 St
Leistungsbereich: 000
Kostengruppe DIN 276 2018-12: 391000000

**03.11.0040 Mobiltoilette arbeitstäglich reinigen**
Mobiltoilette arbeitstäglich reinigen.
Abrechnung je 1 Stück Mobiltoilette x Dauer in Tagen
Menge: 8190,000 Std
Kostengruppe DIN 276 2018-12: 391000000

**03.11.0050 Verbrauchsmaterial Mobiltoilette andere AN**
Toilettenpapier für Mobiltoiletten zur Nutzung durch
andere AN, 2 x wöchentlich auffüllen,
einschl. Beschaffungskosten aller Reinigungs- und
Verbrauchsmaterialien.
Abrechnung je 1 Stück Mobiltoilette x Wochen
Menge: 390,000 StMt
Kostengruppe DIN 276 2018-12: 391000000

#### Untertitel 03.12 WERTSTOFFHOF / MÜLLENTSORGUNG

*Hinweis: HINWEIS*
Zentral organisierte Bauabfallentsorgung

Die Entsorgung des regulären Bauabfalls, d.h. ohne besonders überwachungsbedürftige bzw. gefährliche Abfälle sowie ohne Erdaushubmaterial, soll im Rahmen der hier ausgeschriebenen Baulogistik zentral organisiert erfolgen. Dafür richtet der AN-Baulogistik eine als "Wertstoffhof" organisierte zentrale Sammelstelle mit Behältern (Deckelmulden, Container mit Deckeln oder Planenabdeckung, Bigbags, u.dgl.) für das Sammeln der anfallenden unterschiedlichen Bauabfallfraktionen ein (die von den Baugwerken nach vorheriger selbst durchgeführter Sortierung / Fraktionierung) befüllt werden und betreibt die Entsorgung des Bauabfalls. Diese Entsorgung umfasst das Tauschen / Abfahren der befüllten Behälter zur Entsorgung sowie die Durchführung und den Nachweis der entsprechend sämtlicher öffentlicher Regelungen erfolgten Entsorgung.
Die Ersatzbaustoffverordnung ist vollumfänglich einzuhalten und die Nachweise der regelgerechten Entsorgung sind an den AG im Original zu übermitteln.
Die an die Entsorgungsbetriebe bzw. Annahmestellen zu entrichtenden Entsorgungsgebühren trägt der AG, wofür ihm der AN sämtliche Liefer- und Abfallbegleitscheine sowie Wiegenoten im Original übergibt.

**03.12.0010 Wertstoffhof aufstellen, räumen**
Als "Wertstoffhof" organisierte zentrale Sammelstelle mit Behältern (Deckelmulden, Container mit Deckeln oder Planenabdeckung, ...) in erforderlicher Anzahl und geeigneter Ausformung für die fraktionierte Sammlung und Entsorgung des Bauabfalls,
einschl. Herstellung für Aufstellung und Anfahrbarkeit geeigneter Flächenbesfestigung (ca. 150-200 m2),
einrichten und abschließend räumen einschl. Beseitigung der Flächenbefestigung.
Menge: 1,000 psch
Kostengruppe DIN 276 2018-12: 391000000

**03.12.0020 Wertstoffhof vorhalten**
Vorbeschriebenen Wertstoffhof vorhalten und betreiben während der Bauzeit bis Nutzungsende,
Abrechnung in Wochen
Menge: 104,000 Wo
Kostengruppe DIN 276 2018-12: 391000000

**03.12.0030 Wertstoffhof umsetzen**
Vorbeschriebenen Wertstoffhof (insbesondere die Behälter) innerhalb der zugehörigen besfestigten Flächen (ca. 150-200 m2) umsetzen.
Menge: 1,000 psch
Kostengruppe DIN 276 2018-12: 391000000

**03.12.0040 Entsorgungpauschale**
Entsorgungspauschale für regulären Bauabfall wie vorstehend erläutert. Die an die Entsorgungsbetriebe bzw. Annahmestellen zu entrichtenden Entsorgungsgebühren trägt der AG.
Abrechnung pauschal
Menge: 1,000 psch
Kostengruppe DIN 276 2018-12: 391000000

#### Untertitel 03.13 FLUCHTWEGKENNZEICHNUNGEN UND -BELEUCHTUNGEN

*Hinweis: FLUCHTWEGKENNZEICHNUNG*
mit kontinuierlicher Anpassung an den Bautenstand:
Für die Sicherheit am Arbeitsplatz hat der AN für seinen gewählten Bauablauf
zur Sicherstellung von geeigneten Flucht- und Rettungswegen
die entsprechende Flucht- und Rettungswegkennzeichnung für alle Gebäude, Geschossebenen, Treppenhäuser, Ein- und Ausgänge in Abhängigkeit zum Baufortschritt, mit zeichnerischer Darstellung der Flucht- und
Rettungsweg, gem. BGV A1/A8 zu übernehmen,
mit kontinuierlicher Aktualisierung, verbunden mit der Festlegung aller Platzierungen und Befestigungen. Abstimmungen der Befestigung mit
dem AG.
Kennzeichnung durch Fluchtwegbeschilderung und Fluchtwegebeleuchtung gem. BGV A1/A8 .
Ausrüstung mit nachleuchtenden Piktogrammen zur Sicherstellung der Kennzeichnungen bei Stromausfall, verbunden mit der Festlegung aller Platzierungen
und Befestigungen.

**03.13.0010 Fluchtwege und Treppenhäuser Geb. Q, einschl. Vorhaltung**
Alle Fluchtwege inkl. aller Treppenhäuser
mit kontinuierlicher Anpassung an den Bautenstand
Herstellung und Markierung, Erweiterung und Rückbau
einer lückenlosen Ausgestaltung der erforderlichen
Fluchtwege
mit Geländern, Handläufen, sonstigen
Absturzsicherungen,
Anrampungen und temporären Differenzstufen
zum Austrittsniveau Baugelände
in Abschnitten nach Baufortschritt des AN.
im gesamten Baubereich, in allen Geschoßen und
Treppenräumen
als temporärer Fluchtweg nach
Arbeitsstättenrichtlinien,
weiterhin Plazierung von Notrufnummern,
Übersichten der Ersthelfer und Verbandskästen
in den zentralen Treppenhäusern und den
entspr. Ebenen.
Ergänzungen Fluchtwege:
Laufende Ergänzung der Fluchtwege entsprechend dem
Baufortschritt.
Fluchtwege inkl. aller Treppenhäuser vorhalten,
betreiben und
erweitern ab Beginn des Nutzungsbedarfs bis Ende der
Bautätigkeit.
Abrechnungseinheit: Pauschal für Gebäude Q
Menge: 1,000 psch
Kostengruppe DIN 276 2018-12: 391000000

**03.13.0020 Fluchtwege und Treppenhäuser Geb. C, einschl. Vorhaltung**
Alle Fluchtwege inkl. aller Treppenhäuser
mit kontinuierlicher Anpassung an den Bautenstand
Herstellung und Markierung, Erweiterung und Rückbau
einer lückenlosen Ausgestaltung der erforderlichen
Fluchtwege
mit Geländern, Handläufen, sonstigen
Absturzsicherungen,
Anrampungen und temporären Differenzstufen
zum Austrittsniveau Baugelände
in Abschnitten nach Baufortschritt des AN.
im gesamten Baubereich, in allen Geschoßen und
Treppenräumen
als temporärer Fluchtweg nach
Arbeitsstättenrichtlinien,
weiterhin Plazierung von Notrufnummern,
Übersichten der Ersthelfer und Verbandskästen
in den zentralen Treppenhäusern und den
entspr. Ebenen.
Ergänzungen Fluchtwege:
Laufende Ergänzung der Fluchtwege entsprechend dem
Baufortschritt.
Fluchtwege inkl. aller Treppenhäuser vorhalten,
betreiben und
erweitern ab Beginn des Nutzungsbedarfs bis Ende der
Bautätigkeit.
Abrechnungseinheit: Pauschal für Gebäude C
Menge: 1,000 psch
Kostengruppe DIN 276 2018-12: 391000000

*Hinweis: FLUCHTWEGBELEUCHTUNG*
mit kontinuierlicher Anpassung an den Bautenstand :
Herstellung der erforderlichen temporären Fluchtwegbeleuchtung im gesamten Baubereich, in allen Gebäuden, Geschossen und Treppenräumen nach Baufortschritt während des Rohbaus, des technischen Ausbaus und raumbildenden
Ausbaus, in ausreichender Beleuchtungsstärke nach
Arbeitsstättenrichtlinien und BG-Bau, mindestens 100-150 Lux.
Einzukalkulieren ist auch die Stromlieferung während des Betriebes.
Beleuchtung aller Zu -und Ausgänge, Sammelplätze und Flucht- und Rettungswege im Freien.
Die Beleuchtung erfolgt durch freistrahlende Leuchtstofflampen, Schutzart min. IP 54. Sämtliche Leitungen innerhalb der Baustelle müssen als schwere
Gummischlauchleitung H07RN-F ausgeführt werden.
Leitungen sind generell aufzuhängen. Das während der gesamten Bauzeit erforderliche Umhängen, Umsetzen, Neuanschliessen von Kabel- und
Beleuchtungsanlagen wird nicht gesondert vergütet.
Das gesamte Kabel- und Leitungsnetz ist unter Einbezug der Verteilungen für ausreichend bemessene Auslöseströme im Kurzschlussfall, auf der Basis der
Fehlerstromschutzschaltung und im übrigen nach den einschlägigen Vorschriften ( VDE/DIN ) auszuführen und hinsichtlich der Betriebssicherheit ueber die gesamte Laufzeit kontinuierlich unter Kontrolle zu halten.
Der notwendige Leuchtmittelersatz ist einzukalkulieren.
Erstellung der Werkstattpläne/Fertigungsvorbereitung in Abstimmung mit SiGeKo, verbunden mit der Festlegung der Platzierung, Bauart und Montage.
Die Fluchtwege-Beleuchtung ist über einen eigenen Stromkreis zu versorgen.
Übergabepunkte für die Verkabelungen bilden jeweils die nahegelegenen Baustromverteiler-Anschlußpunkte.
Der elektrische Anschluß und die Kabelzuführung zu dem Leuchten sind Leistungsbestandteil der Fluchtwegbeleuchtung.
Die Befestigungen der Leuchten erfolgen in der Regel an der Massivdecke aus Stahlbeton. Der konstruktiver Anschluß an die Gebäudekonstruktionen bzw. der Zuleitung an Decken- und Wandflächen ist Leistungsbestandteil.
Ergänzungen Fluchtwegbeleuchtung: Laufende Ergänzung der Fluchtwegbeleuchtunge entsprechend dem Baufortschritt.
Die Ergänzungen sind mit den zuständigen Fachabteilungen des Auftraggebers abzustimmen.

**03.13.0030 Fluchtweg- und Treppenhausbeleuchtung Geb. Q, einschl. Vorhaltung**
Fluchtwegbeleuchtung inkl. aller Treppenhäuser
Herstellung, Lieferung und Montage, Erweiterung und
Rückbau einer lückenlosen Fluchtwegbeleuchtung.
In Abschnitten nach Baufortschritt im gesamten
Baubereich.
Ausrüstung mit nachleuchtenden Piktogrammen
zur Sicherstellung der Kennzeichnungen bei
Stromausfall,
verbunden mit der Festlegung aller Platzierungen
und Befestigungen.
Fluchtwegbeleuchtung vorhalten, betreiben und
erweitern ab Beginn der Nutzung bis Ende der
Bautätigkeit.
Abrechnungseinheit: Pauschal für Gebäude Q
Menge: 1,000 psch
Kostengruppe DIN 276 2018-12: 391000000

**03.13.0040 Fluchtweg- und Treppenhausbeleuchtung Geb. C, einschl. Vorhaltung**
Fluchtwegbeleuchtung inkl. aller Treppenhäuser
Herstellung, Lieferung und Montage, Erweiterung und
Rückbau einer lückenlosen Fluchtwegbeleuchtung.
In Abschnitten nach Baufortschritt im gesamten
Baubereich.
Ausrüstung mit nachleuchtenden Piktogrammen
zur Sicherstellung der Kennzeichnungen bei
Stromausfall,
verbunden mit der Festlegung aller Platzierungen
und Befestigungen.
Fluchtwegbeleuchtung vorhalten, betreiben und
erweitern ab Beginn der Nutzung bis Ende der
Bautätigkeit.
Abrechnungseinheit: Pauschal für Gebäude C
Menge: 1,000 psch
Kostengruppe DIN 276 2018-12: 391000000

*Hinweis: FLUCHTWEGBESCHILDERUNG*
mit kontinuierlicher Anpassung an den Bautenstand :
Herstellung, Lieferung und Montage und Rückbau eines lückenlosen statischen Beschilderungssystems aus standardisierten Fluchtwegschildern aus lang
nachleuchtendem Material mit piktographischer Darstellung im gesamten Baubereich, in allen Gebäuden, Geschossen und Treppenräumen als temporäre Flucht- und Rettungswegbeschilderung nach Baufortschritt.

Zielorientierung und Wegweisung der am Bau beteiligten Personen und Besucher auf die nächstgelegenen Fluchtwege und Notausgänge und Sammelplätze.
Justierbaren Halte- bzw. Abhängekonstruktionenbzw. wandmontiert.
Ergänzungen Beschilderung :
Laufende Ergänzung der Beschilderungen entsprechend dem Baufortschritt durch Hinzufügen weitere Anzeigemodule in bauartgleicher Bauweise.
Die Ergänzungen sind mit den zuständigen Fachabteilungen des Auftraggebers und Sigeko abzustimmen.

**03.13.0050 Fluchtweg- und Treppenhausbeschilderung Geb. Q, einschl. Vorhaltung**
Fluchtwegbeschilderung in allen Fluchtwegen inkl. aller
Treppenhäuser
Herstellung, Lieferung und Montage, Erweiterung und
Rückbau eines lückenlosen statischen
Beschilderungssystems aus standardisierten,
beleuchteten Fluchtwegschildern mit piktographischer
Darstellung als temporäre Fluchtwegbeschilderung,
beleuchtet, betriebsbereit.
In Abschnitten nach Baufortschritt im gesamten
Baubereich.
Beschilderung in Geschossflächen vorhalten, betreiben,
erweitern und ab Beginn der Nutzung bis Ende der
Bautätigkeit.
Abrechnungseinheit: Pauschal für Gebäude Q
Menge: 1,000 psch
Kostengruppe DIN 276 2018-12: 391000000

**03.13.0060 Fluchtweg- und Treppenhausbeschilderung Geb. C, einschl. Vorhaltung**
Fluchtwegbeschilderung in allen Fluchtwegen inkl. aller
Treppenhäuser
Herstellung, Lieferung und Montage, Erweiterung und
Rückbau eines lückenlosen statischen
Beschilderungssystems aus standardisierten,
beleuchteten Fluchtwegschildern mit piktographischer
Darstellung als temporäre Fluchtwegbeschilderung,
beleuchtet, betriebsbereit.
In Abschnitten nach Baufortschritt im gesamten
Baubereich.
Beschilderung in Geschossflächen vorhalten, betreiben,
erweitern und ab Beginn der Nutzung bis Ende der
Bautätigkeit.
Abrechnungseinheit: Pauschal für Gebäude C
Menge: 1,000 psch
Kostengruppe DIN 276 2018-12: 391000000

#### Untertitel 03.14 BELEUCHTUNG DES BAUGELÄNDES

**03.14.0010 Beleuchtung aller Baufelder und Baustraßen einrichten undabschnittsweise räumen**
Beleuchtung des gesamten Baugeländes einschl. der Baufelder der zu errichtenden Gebäude Q und C und Bauteile sowie der Baustraßen, der Baustellen-Zufahrten, BE-Flächen (= Containerflächen, Lagerflächen, etc.) und der Baustellen- und
Arbeitsbereiche in ausreichender Anzahl nach ArbStätt, BG-Bau und VDI und VDE-Bestimmungen sowie in Abstimmung mit der Hochschule stand- und sturmsicher herstellen, einschl. Umsetzen, Änderungen und Ergänzungen gemäß Baufortschritt. Vorhaltung wird gesondert vergütet.
Für die Zeit von 20.00 Uhr bis 7.00 Uhr ist eine Notbeleuchtung bereit zu halten.
Beleuchtungsart:
Mastleuchte 2 x 2000 W HIT
Schutzart IP66; Schutzklasse: SK II,
inkl. Leuchtmittel
Lichtpunkthöhe 6 m,
Lichtpunktabstand 20 - 30 m,
einschl. 230V-Zuleitungs- und Anschlußverkabelung,
Leuchtmast aus konisch verjüngtem Stahlrohr.
Stahlbeton-Einzelfundament für Mastleuchte herstellen inkl. Beton, Bewehrung, Schalung,
Leuchtenstandort in Abstimmung mit AG,
Fundamentabmessungen ca. 1,00 m x 1,00 m x 0,80 m, inkl. Erdbauarbeiten, Kabelleerrohre, Aufbruch der Oberflächenbefestigung.
Die Beleuchtungsbauweise ist jedoch stets so zu wählen, dass der Hochschulbetrieb nicht beeinträchtigt wird.
Einschl. Schutz der Kabel vor Beschädigung, Witterung, Befahrung, u.ä., z.B. durch Kabelbrücken und Hochhängen in Abstimmung mit AG.
Mastleuchten und alle sonstigen Zubehörteile und Hilfsmittel (Kabelbrücken etc.) nach Anordnung der AG-Objektüberwachung abschnittsweise räumen einschl. Rückbau und Entsorgung der Fundamente.
 Gebrauchsüberlassung und abschnittsweise Räumung bis Nutzungsende.
Abrechnungseinheit: Pauschal für alle Außenbereiche und Zuwegungen der Gebäude Q und C bzw. der beiden Baumaßnahmen und Baugelände.
Menge: 1,000 psch
Kostengruppe DIN 276 2018-12: 391000000

**03.14.0020 Beleuchtung aller Baufelder und Baustraßen vorhalten und betreiben**
Beleuchtung des gesamten Baugeländes einschl. der Baufelder der zu errichtenden Gebäude Q und C und Bauteile sowie der Baustraßen, der Baustellen-Zufahrten, BE-Flächen (= Containerflächen, Lagerflächen, etc.) und der Baustellen- und Arbeitsbereiche inkl. der Kabelschutzmaßnahmen und aller sonst. Zubehörteile und
Hilfsmittel, vorhalten, unterhalten und betreiben,
einschl. Leuchtmittelersatz.
Abrechnung in Wochen
Menge: 120,000 Wo
Kostengruppe DIN 276 2018-12: 391000000

#### Untertitel 03.15 LAUBENGANG VON GEBÄUDE "J" ZU GEBÄUDE "T"

**03.15.0010 Aufbauen Fußgängertunnel Gerüstbelag Folie wasserdicht einseitig Bretter Folie H 1,2m Tunnel-B 1,2-1,5m Tunnel-H 2,2m L**
STLB-Bau 2024-10 001
Aufbauen Fußgängertunnel,
Abdeckung aus Gerüstbelägen und Folien, wasserdicht, und zusätzlicher Abdeckung,
mit einseitiger Bekleidung aus Brettern und Folien, Höhe 1,2 m, lichte Breite über 1,2 bis 1,5 m, lichte Höhe 2,2 m,
Länge Tunnel '53' m, Ausführung gemäß Einzelbeschreibung,
Einzelbeschreibungs-Nr 'Dach durchsturzsicher ausführen. Das Material bleibt Eigentum des AN.
Inkl. Rückbau zum Zeitpunkt nach Wahl des AG.'.
Menge: 1,000 St
Leistungsbereich: 001
Kostengruppe DIN 276 2018-12: 391000000

**03.15.0020 Abbauen Fußgängertunnel Gerüstbelag Folie wasserdicht einseitig Bretter Folie H 1,2m Tunnel-B 1,2-1,5m Tunnel-H 2,2m L 5**
STLB-Bau 2024-10 001
Abbauen Fußgängertunnel,
Abdeckung aus Gerüstbelägen und Folien, wasserdicht, und zusätzlicher Abdeckung,
mit einseitiger Bekleidung aus Brettern und Folien, Höhe 1,2 m, lichte Breite über 1,2 bis 1,5 m, lichte Höhe 2,2 m,
Länge Tunnel '53' m, Ausführung gemäß Einzelbeschreibung,
Einzelbeschreibungs-Nr 'Dach durchsturzsicher ausführen. Das Material bleibt Eigentum des AN.
Inkl. Rückbau zum Zeitpunkt nach Wahl des AG.'.
Menge: 1,000 St
Leistungsbereich: 001
Kostengruppe DIN 276 2018-12: 391000000

#### Untertitel 03.16 BAUSCHILDER

*Hinweis: BESCHREIBUNG BAUSCHILD*
Baustellenschild, modular
mit Beschriftung und perspektiver Darstellung des Projektes,
mit Angaben zu:
- Projektbezeichnung
- Bauherrschaft
- Nutzer
- Aufsichtsinstanz
- Auftraggeber
- Stadt
- Land
- Bund
- fachlich beteiligte Architekten und Ingenieure,
- Wappen und Logos etc.
Weißer Tafelgrund,
Beschriftung mit mehreren unterschiedlichen Schrifttypen,
Schriftart z. B. Helvetica, halbfett
Beschriftung/Textwortlaut ist vorher mit dem AG abzustimmen.
Trag-Holzkonstruktion farbbeschichtet wie Tafelgrund.
Standort: Zufahrtsbereich der Baustelle nach Wahl des AG
Standzeit: ab Baubeginn
Das Bauschild wird Eigentum des Auftraggebers.

**03.16.0010 Tragkonstr. Holz B 1 m H 1 m aufstellen räumen Einbau standsicher**
STLB-Bau 2024-10 000
Tragkonstruktion aus Holz, für Bauschild, Bauschild wird gesondert vergütet,
Breite '1' m,
Höhe '1' m, aufstellen und räumen, einschl. standsicherem Einbau in den Boden, statischen Nachweis legt AN vor,
Höhe Unterkante über Oberfläche Gelände '3' m, Ausführung gemäß Zeichnung und Einzelbeschreibung.
Menge: 1,000 St
Leistungsbereich: 000
Kostengruppe DIN 276 2018-12: 391000000

**03.16.0020 Tragkonstr. Holz B 1 m H 1 m vorhalten**
STLB-Bau 2024-10 000
Tragkonstruktion aus Holz, für Bauschild, Bauschild wird gesondert vergütet,
Breite '1' m,
Höhe '1' m, vorhalten,
Positionsmenge = Produkt aus '1 Stück'
(Vorhaltemenge)
mal '30 Monate'
(Vorhaltedauer)
Ausführung gemäß Zeichnung und Einzelbeschreibung.
Menge: 30,000 StMt
Leistungsbereich: 000
Kostengruppe DIN 276 2018-12: 391000000

**03.16.0030 Modulare Erweiterung B133,25m H32cm aufstellen räumen**
Modulare Erweiterung des Baustellenschildes aus plan benen Aluminiumtafeln,
Abmessung je Aluminiumtafel (B x H) ca. 1,3325 x 0,32 m, gemäß Zeichnung,
mit Beschriftung weiterer fachlicher Beteiligter.
Weißer Tafelgrund,
Beschriftung mit mehreren unterschiedlichen Schrifttypen und Schriftgrößen nach Vorgabe des AG.
Schilder-Erweiterung herstellen einschl. erforderlicher Holz-Unterkonstruktion gemäß statischer Erfordernis durch AN,
einschl. Nachweis der Standfestigkeit durch den AN.
Aufstellen und Räumen nach Fertigstellung des Bauvorhabens.
Menge: 20,000 St
Kostengruppe DIN 276 2018-12: 391000000

**03.16.0040 Modulare Erweiterung B133,25m H32cm vorhalten**
Modulare Erweiterung des Bauschildes vorhalten ab Beginn der Standzeit.
Abrechnungseinheit: Stück Aluminiumtafel x Monate
Menge: 600,000 StMt
Kostengruppe DIN 276 2018-12: 391000000

*Hinweis: BESCHREIBUNG HINWEISSCHILD*
Hinweisschild zur Lage der zwei bis drei Baufelder (Q+C und Parkhaus) auf dem Hochschulgelände,
modular,
mit Beschriftung und Darstellung eines Lageplanes,
mit Angaben zu:
- Projektbezeichnung
- Baufeldnummerierung
- Straßen- und Wegeführung
- Baukörperdarstellung
- Lager- und Baustelleneinrichtungsflächen
- Parkplatzflächen
Weißer Tafelgrund,
Großflächiger, farbiger Lageplan
Beschriftung mit mehreren unterschiedlichen Schrifttypen,
Schriftart z. B. Helvetica, halbfett
Beschriftung/Textwortlaut ist vorher mit dem AG abzustimmen.
Trag-Holzkonstruktion farbbeschichtet wie Tafelgrund.
Standort: Zufahrtsbereich der Baustelle nach Wahl des AG
Standzeit: ab Baubeginn
Das Bauschild wird Eigentum des Auftraggebers.

**03.16.0050 Tragkonstr. Holz B 1 m H 1 m aufstellen räumen Einbau standsicher**
STLB-Bau 2024-10 000
Tragkonstruktion aus Holz, für Bauschild, Bauschild wird gesondert vergütet,
Breite '1' m,
Höhe '1' m, aufstellen und räumen, einschl. standsicherem Einbau in den Boden, statischen Nachweis legt AN vor,
Höhe Unterkante über Oberfläche Gelände '3' m, Ausführung gemäß Zeichnung und Einzelbeschreibung.
Menge: 1,000 St
Leistungsbereich: 000
Kostengruppe DIN 276 2018-12: 391000000

**03.16.0060 Tragkonstr. Holz B 1 m H 1 m vorhalten**
STLB-Bau 2024-10 000
Tragkonstruktion aus Holz, für Bauschild, Bauschild wird gesondert vergütet,
Breite '1' m,
Höhe '1' m, vorhalten,
Positionsmenge = Produkt aus '1 Stück'
(Vorhaltemenge)
mal '30 Monate'
(Vorhaltedauer)
Ausführung gemäß Zeichnung und Einzelbeschreibung.
Menge: 30,000 StMt
Leistungsbereich: 000
Kostengruppe DIN 276 2018-12: 391000000

#### Untertitel 03.17 VERKEHRSSCHILDER

**03.17.0010 Verkehrszeichen temporär RA1 Gr.1 aufbauen**
STLB-Bau 2024-10 000
Verkehrszeichen nach StVO, temporär, Oberfläche reflektierend, spezifischer Rückstrahlwert RA1 DIN EN 12899-1, Größe 1 nach Verkehrszeichenkatalog, mit Aufstellvorrichtung, mit Standsicherheitsnachweis, neben der Fahrbahn, TL Aufstellvorrichtungen, aufbauen.
Menge: 10,000 St
Leistungsbereich: 000
Kostengruppe DIN 276 2018-12: 391000000

**03.17.0020 Verkehrszeichen temporär RA1 Gr.1 vorhalten**
STLB-Bau 2024-10 000
Verkehrszeichen nach StVO, temporär, Oberfläche reflektierend, spezifischer Rückstrahlwert RA1 DIN EN 12899-1, Größe 1 nach Verkehrszeichenkatalog, mit Aufstellvorrichtung, mit Standsicherheitsnachweis, neben der Fahrbahn, TL Aufstellvorrichtungen, vorhalten,
Positionsmenge = Produkt aus '10 Stück'
(Vorhaltemenge)
mal '20 Monate'
(Vorhaltedauer).
Menge: 200,000 StMt
Leistungsbereich: 000
Kostengruppe DIN 276 2018-12: 391000000

**03.17.0030 Verkehrszeichen reflektierend Aufstellvorr. umsetzen**
Verkehrszeichen nach StVO, Oberfläche reflektierend,
mit Aufstellvorrichtung, umsetzen. Neuer Aufstellort
gemäß Angabe AG-Bauleitung.
Menge: 10,000 St
Kostengruppe DIN 276 2018-12: 391000000

**03.17.0040 Verkehrszeichen reflektierend Aufstellvorr. räumen**
Da die vorbeschr. Verkehrszeichen den anderen Baufirmen
 zur Verfügung gestellt werden müssen, sind sie
abschnittsweise und bis Nutzungsende zu einem späteren
Zeitpunkt nach Anordnung der AG-Bauleitung abzubauen
und zu entfernen.
Menge: 10,000 St
Kostengruppe DIN 276 2018-12: 391000000

#### Untertitel 03.18 BAUAUFZUG

*Hinweis: AUSSEN*

**03.18.0010 Bauaufzug Personen/Material Förder-H 14 m 4Haltestellen Traglast 3000kg 6-8m2 aufbauen abbauen**
Bauaufzug zur Personen- und Materialbeförderung DIN EN 12159, an der Außenseite von Bauwerken,
Förderhöhe '14' m, mit 4 Haltestellen, Zugangsrampe zur Be- und Entladung an unterster Haltestelle, max. Traglast 3000 kg, Bemessungsstrom 63 A, Entfernung zwischen Stromanschluss und Aufzug über 25 bis 50 m,
 Fahrkorbgrundfläche über 6 bis 8 m2, aufbauen und abbauen. Befestigung an Gerüst/Unterkonstruktion des AN, Standfläche loser Untergrund, Bedienung wird gesondert vergütet, Ausführung gemäß Einzelbeschreibung,
Einzelbeschreibungs-Nr 'Inkl. Herrichten der Standfläche, einschl. Gerüst bzw. Unterkonstruktion zur Befestigung Bauaufzug nach statischer Erfordernis / Statik durch AN, freistehend dicht an Gebäude, inklusive Absturzsicherungen sowie Herrichten von absturzsicherem Ein-/Ausgang in das Gebäude je Haltepunkt wie durchtrittsichere Bodenschwellen und Geländer'; Be- und Entlademöglichkeit je Etage möglich'.
Menge: 1,000 St
Kostengruppe DIN 276 2018-12: 391000000

**03.18.0020 Bauaufzug Personen/Material Förder-H 14 m 4Haltestellen Traglast 3000kg 6-8m2 vorhalten**
Bauaufzug zur Personen- und Materialbeförderung DIN EN 12159, an der Außenseite von Bauwerken,
Förderhöhe '14' m, mit 4 Haltestellen, Zugangsrampe zur Be- und Entladung an unterster Haltestelle, max. Traglast 3000 kg, Bemessungsstrom 63 A, Entfernung zwischen Stromanschluss und Aufzug über 25 bis 50 m,
 Fahrkorbgrundfläche über 6 bis 8 m2, vorhalten, Befestigung an Gerüst/Unterkonstruktion des AN, Standfläche loser Untergrund, Bedienung wird gesondert vergütet,
Positionsmenge = Produkt aus '2 Stück'
(Vorhaltemenge)
mal '105 Wochen'
(Vorhaltedauer)
 Ausführung gemäß Einzelbeschreibung,
Einzelbeschreibungs-Nr 'Inkl. Herrichten der Standfläche, einschl. Gerüst bzw. Unterkonstruktion zur Befestigung Bauaufzug nach statischer Erfordernis / Statik durch AN, freistehend dicht an Gebäude, inklusive Absturzsicherungen sowie Herrichten von absturzsicherem Ein-/Ausgang in das Gebäude je Haltepunkt wie durchtrittsichere Bodenschwellen und Geländer'; Be- und Entlademöglichkeit je Etage möglich'.
Menge: 100,000 StWo
Kostengruppe DIN 276 2018-12: 391000000

**03.18.0030 Bedienpersonal Bauaufzug**
Bedienpersonal für Bauaufzug,
Montag bis Freitag von 8:00 bis 18:00 Uhr,
Abrechnung je 1 Stunde Aufzugsführer.
Menge: 4500,000 h
Kostengruppe DIN 276 2018-12: 391000000

*Hinweis: INNEN*

**03.18.0040 Schutzabdeck. Aufzug bis 50m2 Hartfaserpl. D 3mm herstellen beseitigen**
STLB-Bau 2024-10 034
Schutzabdeckung des Aufzuges, Einzelflächen bis 50 m2,
Abdeckung aus Hartfaserplatten, Dicke 3 mm, herstellen und beseitigen, anfallende Stoffe in vom AG gestellten Behälter lagern, Arbeitshöhe der zu bearbeitenden oder zu bekleidenden Fläche bis 3,5 m über der Standfläche des hierfür erforderlichen Gerüstes, Ausführung gemäß Einzelbeschreibung,
Einzelbeschreibungs-Nr 'Der Fahrkorb ist allseitig (Boden, Wände, Decke) zu schützen inkl. Handläufe, Rohbau-Türlaibungen, Aufzugsportal, sonstige TGA-/ Einbauteile. Die Hartfaserplatten sind mit Filz zu unterlegen. Fahrkorb-Oberflächen: Edelstahl, Spiegelglas.
Abrechnung je 1 Stück Aufzug mit jeweils bis 50 m2 Schutzfläche'.
Menge: 3,000 St
Leistungsbereich: 034
Kostengruppe DIN 276 2018-12: 391000000

#### Untertitel 03.19 WINTERBAUHEIZUNG

*Hinweis: HINWEIS*
Provisorische und bedarfsgerechte Baubeheizung in den Wintermonaten für Arbeiten der Ausbaugewerke in der Rohbauphase, die auf Grund ihrer technischen Anforderungen witterungsunabhängige, frostfreie und temperierte Ausbaubereiche erfordern.

Heizziel:
Ziel der Beheizung ist das Erreichen einer konstanten Innentemperatur von + 12 ° C in ausgewählten Bereichen nach Vorgabe des AG, in Abschnitten nach Baufortschritt

Heizperiode:
In den Wintermonaten bis zum Ende der Heizperiode (Fünftagesmittel + 12° C), spätestens 01.05. eines Jahres.

Heizsystem:
Mobile Luftheizung mit Heißluftgebläseheizung.
Heizleistung: ca. 150-200 kW
energiesparender und umweltfreundlicher Niedertemperaturkessel mit Ölbrenner, witterungsgeführte, vollautomatisch regelnde Heizstation,
Steuerung über Raumthermometer,
Elektroanschluss: 230 V
Standort außerhalb des Gebäudes,
separat stehender Heizöltank, Inhalt max. 1500 l,
ölsicherer Standplatz für Heizkessel und Tank durch Auffangwannen für Gefahrstoffe.

Die Heizgeräte müssen so aufgestellt werden, dass der Bauablauf nicht behindert wird und eine einwandfreie Abgasführung gewährleistet ist. Durch die Abgasführung dürfen keine Bauteile geschädigt oder verunreinigt werden.

Die einzelnen Heizabschnitte im Gebäude sind durch leicht versetzbare, temporäre Schutzwände in Holzbauweise von unbeheizten Flächen abzugrenzen.
Bei Bedarf müsssen die Geräte umgesetzt werden können.
Die Wärmeverteilung erfolgt über gebläseunterstütze Luftschläuche bis ca. 50 m Länge.
Das Heizöl ist in geschlossenen Behältnissen zu transportieren.

**03.19.0010 Heizgerät Beheizen 150-200kW auf-abbauen**
STLB-Bau 2024-10 098
Heizgerät, ortsveränderlich, zum Beheizen, Gesamtheizleistung über 150 bis 200 kW, Aufstellort innen, Luftleitungen aus PVC-Spiralschläuchen, einschl. Verteiler, mit Versorgungsinstallation, Messeinrichtung und Energieanschlüssen, einschl. Abgasabführung nach außen, auf- und abbauen.
Menge: 3,000 St
Leistungsbereich: 098
Kostengruppe DIN 276 2018-12: 391000000

**03.19.0020 Warmlufterzeuger Beheizen 150-200kW vorhalten betreiben 6Mt**
STLB-Bau 2024-10 098
Warmlufterzeuger, ortsveränderlich, zum Beheizen, Gesamtheizleistung über 150 bis 200 kW, Aufstellort innen, Luftleitungen aus PVC-Spiralschläuchen, einschl. Verteiler, mit Versorgungsinstallation, Messeinrichtung und Energieanschlüssen, einschl. Abgasabführung nach außen, vorhalten und betreiben, einschl. Betriebsstoffe,
Vorhaltedauer 6 Monate.
Menge: 3,000 St
Leistungsbereich: 098
Kostengruppe DIN 276 2018-12: 391000000

**03.19.0030 Warmlufterzeuger Beheizen 150-200kW umsetzen**
STLB-Bau 2024-10 098
Warmlufterzeuger, ortsveränderlich, zum Beheizen, Gesamtheizleistung über 150 bis 200 kW, Aufstellort innen, Luftleitungen aus PVC-Spiralschläuchen, einschl. Verteiler, mit Versorgungsinstallation, Messeinrichtung und Energieanschlüssen, einschl. Abgasabführung nach außen, umsetzen nach besonderer Anordnung AG.
Menge: 3,000 St
Leistungsbereich: 098
Kostengruppe DIN 276 2018-12: 391000000

**03.19.0040 Fachkraft stellen, Heizungsbetrieb**
*** Bedarfsposition mit GB
Fachkraft zur Aufstellung, Umstellung, Betriebsüberwachung der Heizungsgeräte.
Abrechnung nach Einsatzzeit in Betriebstagen.
Betrieb in Abstimmung mit dem AG.
Menge: 30,000 d
Kostengruppe DIN 276 2018-12: 391000000

### Titel 04 SONSTIGES

#### Untertitel 04.01 STUNDENLOHNARBEITEN

*Hinweis: HINWEIS*
Mit der Ausführung der im Leistungsverzeichnis vorgesehenen Stundenlohnarbeiten ist erst nach schriftlicher Anordnung des Auftraggebers zu beginnen.
Der Umfang der im Einzelfall zu erbringenden Leistungen wird bei der Anordnung festgelegt. Die Stundenlohnzettel sind einmal wöchentlich einzureichen.

*Hinweis: Verrechnungssätze für Löhne*
StL-Nr. 178930000001
Verrechnungssätze für Löhne
Die Verrechnungssätze für die nachstehenden Lohn- und
Berufsgruppen sind unaufgegliedert anzubieten.
In ihnen sind enthalten:
- Lohn- und Gehaltskosten,
- Lohn- und Gehaltsnebenkosten,
- Sozialkosten einschließlich Sozialkassenbeiträge,
- Gemeinkostenanteile,
- Gewinn.
Zuschläge zu den Verrechnungssätzen für vom Auftraggeber angeordnete oder zu vertretende Nacht-, Sonntags-, Feiertags- und Mehrarbeit (Überstunden) sind
gesondert nachzuweisen; sie werden in Höhe der tariflichen Vereinbarung vergütet.
Für Nacht-, Sonntags- und Feiertagsarbeit wird als
Zuschlag nur der Beitrag zur gesetzlichen Unfallversicherung vergütet. Für Mehrarbeit werden zusätzlich
die Sozialkosten vergütet.
Beschäftigt der Bieter bei einer der nachstehenden
Lohn-/Berufsgruppen keine Arbeitskräfte, hat er dies
anzugeben und statt dessen den Einsatz möglichst
gleichwertiger Arbeitskräfte anzubieten.

**04.01.0010 Vorarbeiter**
StL-Nr. 1789301001
Vorarbeiter / Meister
Menge: 10,000 h
Kostengruppe DIN 276 2018-12: 391000000

**04.01.0020 Facharbeiter**
StL-Nr. 1789301101
Facharbeiter / Maschinist
Menge: 10,000 h
Kostengruppe DIN 276 2018-12: 391000000

**04.01.0030 Helfer**
StL-Nr. 1789301201
Menge: 10,000 h
Kostengruppe DIN 276 2018-12: 391000000
